# Los 2 Kanalbau Latroper Straße
Angebotsaufforderung (GAEB DA XML 3.2, DA83)
Projekt: Latroper Straße
Währung: EUR
Auftraggeber: Ruhrverband, Regionalbereich Nord, Hansastraße 3, 59821 Arnsberg
Erstellt mit: AVAPLAN, AVAPLAN win64bit 25.1.7.4120, 13.01.2026

## Inhaltsverzeichnis Vertragsbedingungen
VERTRAGSBEDINGUNGEN FÜR BAULEISTUNGEN

INHALTSVERZEICHNIS

1.  Allgemeine Vertragsbedingungen für die Ausführung von Bauleistungen
2.  Allgemeine Technische Vertragsbedingungen für Bauleistungen
3.  Zusätzliche Vertragsbedingungen
3.1  Leistungsbeschreibung
3.2  Preisermittlungen
3.3  Ausführungsunterlagen
3.4  Veröffentlichungen und Auskünfte
3.5  Bauleiter
3.6  Bautagesberichte
3.7  Verkehrssicherheit
3.8  Baustellenräumung
3.9  Werbung
3.10  Umweltschutz
3.11  Tariftreue-und Vergabegesetz Nordrhein-Westfalen (TVgG NRW)
3.12  Nachunternehmer
3.13  Mitteilung von Bauunfällen
3.14  Abnahme
3.15  Mängelansprüche
3.16  Preisnachlässe
3.17  Stundenlohnarbeiten
3.18  Zahlungen
3.19  Überzahlungen
3.20  Betriebshaftpflicht-, Umwelthaftpflicht- und Umweltschadensversicherung
3.21  Verträge mit ausländischen Auftragnehmern
3.22  Sicherung gegen Unfall- und Gesundheitsgefahren
3.23  Vertragsänderungen
4.  Zusätzliche Technische Vertragsbedingungen
5.  Besondere Vertragsbedingungen
6.  Vorbemerkungen zum Leistungsumfang

## Vertragsbedingungen
VERTRAGSBEDINGUNGEN FÜR BAULEISTUNGEN

1.  Allgemeine Vertragsbedingungen für die Ausführung von Bauleistungen

Es gilt die Vergabe- und Vertragsordnung für Bauleistungen (VOB), Teil B, in der jeweils aktuellen Fassung.

2.  Allgemeine Technische Vertragsbedingungen für Bauleistungen

Es gelten die Vergabe- und Vertragsordnung für Bauleistungen (VOB), Teil C, sowie die einschlägigen DIN-Vorschriften und sonstigen veröffentlichten technischen Vorschriften in der jeweils aktuellen Fassung.

3.  Zusätzliche Vertragsbedingungen

Hinweis
Die Paragraphenangaben beziehen sich auf die Allgemeinen Vertragsbedingungen für die Ausführung von Bauleistungen (VOB/B).

3.1  Leistungsbeschreibung

3.1.1  Ist in der Leistungsbeschreibung bei einer Teilleistung eine Bezeichnung für ein be-stimmtes Fabrikat mit dem Zusatz "oder gleichwertig" verwendet worden und fehlt die für das Angebot geforderte Bieterangabe, gilt das in der Leistungsbeschreibung genannte Fabrikat als vereinbart.

3.1.2  Bei Widersprüchen zwischen dem Textteil der Leistungsbeschreibung und Zeichnungen geht der Textteil der Leistungsbeschreibung vor.
3.2  Preisermittlungen

Der Auftragnehmer hat 12 Werktage nach Auftragserteilung die seinem Angebot zugrunde liegende Kalkulation beim Auftraggeber zu hinterlegen, wo sie unter Verschluss aufbewahrt wird.
Der Auftraggeber darf die Preisermittlung bei Vereinbarung neuer Preise oder zur Prüfung von sonstigen vertraglichen Ansprüchen öffnen und einsehen, nachdem der Auftragnehmer davon rechtzeitig verständigt und ihm freigestellt wurde, bei der Einsichtnahme anwesend zu sein. Die Preisermittlung wird danach wieder verschlossen.
Die Preisermittlung wird nach vorbehaltloser Annahme der Schlusszahlung zurückgegeben.
3.3  Ausführungsunterlagen
Der Ausführung dürfen nur Unterlagen zugrunde gelegt werden, die vom  Auftraggeber als zur Ausführung bestimmt gekennzeichnet sind.

3.4  Veröffentlichungen und Auskünfte

3.4.1  Der Auftragnehmer darf Veröffentlichungen über die Leistung nur mit vorheriger schriftlicher Zustimmung des Auftraggebers vornehmen.
3.4.2  Dem Auftragnehmer und seinem Personal ist es nicht gestattet, Firmen-, Behörden- und Pressevertretern Auskünfte über die Baumaßnahme zu erteilen. Die Betreffenden sind an den Auf-traggeber zu verweisen. Das Personal des Auftragnehmers ist hierüber besonders zu unterrichten.

3.5  Bauleiter

Vor Beginn der Arbeiten sind seitens des Auftragnehmers der Name des verantwortlichen Bauleiters bzw. der verantwortlichen Bauleiterin und des Vertreters bzw. der Vertreterin dem Auftraggeber schriftlich mitzuteilen.

3.6  Bautagesberichte

Der Auftragnehmer hat Tagesberichte über die geleisteten Arbeiten (Arbeitsstunden und Leistungsmengen), die eingesetzten Arbeitskräfte und Geräte sowie die eingegangenen und verbrachten bauseitig gelieferten Materialien auf der Baustelle einzureichen.
Der jeweilige Tagesbericht mit den dazugehörigen Lieferscheinen muss im Laufe des folgenden Arbeitstages dem örtlichen Beauftragten des Auftraggebers vorgelegt werden.

3.7  Verkehrssicherheit

Der Auftragnehmer trägt die Verkehrssicherungspflicht für sämtliche durch seine Tätigkeit entstehenden Gefahrenquellen.

3.8  Baustellenräumung

Die Baustelle und die durch die Ausführung der Bauarbeiten berührten Bereiche sind innerhalb von vier Wochen nach Fertigstellung der Bau- bzw. Montagearbeiten dem früheren Zustand entsprechend instand zu setzen. Unterlässt der Auftragnehmer die Wiederinstandsetzungen, so ist der Auftraggeber berechtigt, diese Arbeiten ohne erneute Fristsetzung auf Kosten des  Auftragnehmers ausführen zu lassen.

3.9  Werbung

Werbung auf der Baustelle ist nur nach vorheriger Zustimmung des Auftraggebers zulässig.

3.10  Umweltschutz

Zum Schutz der Umwelt, der Landschaft und der Gewässer hat der Auftragnehmer die durch die Arbeiten hervorgerufenen Beeinträchtigungen auf das unvermeidbare Maß einzuschränken.
Behördliche Anordnungen oder Ansprüche Dritter wegen der Auswirkungen der Arbeiten hat der Auftragnehmer dem Auftraggeber unverzüglich schriftlich mitzuteilen.

3.11  Tariftreue- und Vergabegesetz Nordrhein-Westfalen (TVgG NRW)

3.11.1  Der Auftragnehmer ist verpflichtet:
(1) bei der Ausführung des Auftrags Mindestarbeitsbedingungen einschließlich eines Mindestentgelts nach den Vorgaben des § 2 Abs. 1 und 3 TVgG NRW zu gewähren,
(2) sicherzustellen, dass die bei der Ausführung des Auftrags beteiligten Nachunternehmen die unter (1) genannten Vorgaben ebenfalls einhalten,
(3) auf Verlangen dem Auftraggeber die notwendigen Unterlagen zur Prüfung der Einhaltung der unter (1) und (2) genannten Vorgaben vorzulegen.
3.11.2  Die schuldhafte Nichterfüllung der unter 3.11.1 genannten Verpflichtungen durch den Auftragnehmer berechtigt den Auftraggeber zur fristlosen Kündigung des Vertrages.
3.11.3  Für jeden schuldhaften Verstoß des Auftragnehmers gegen die Verpflichtungen aus 3.11.1 wird zwischen Auftraggeber und Auftragnehmer eine Vertragsstrafe vereinbart, deren Höhe 1 %, bei  mehreren Verstößen bis zu 5 % des Auftragswertes beträgt. Dies gilt nicht, wenn der Auftrag-nehmer die Pflichtverletzung nicht zu vertreten hat. Kommt neben dieser Vertragsstrafenregelung eine andere Vertragsstrafenregelung zur Anwendung, so ist die Höhe der Vertragsstrafe insgesamt auf 5 % der Brutto-Abrechnungssumme beschränkt.
3.11.4  Die Geltendmachung eines weiteren Schadens durch den Auftraggeber ist nicht ausgeschlossen.

3.12  Nachunternehmer

3.12.1  Der Auftragnehmer darf Leistungen nur an Nachunternehmer übertragen, die fachkundig,
leistungsfähig und zuverlässig sind; dazu gehört auch, dass sie ihren gesetzlichen Verpflichtungen
zur Zahlung von Steuern und Sozialabgaben nachkommen und die gewerberechtlichen Voraus-setzungen erfüllen.
Er hat die Nachunternehmer bei Anforderung eines Angebots davon in Kenntnis zu setzen, dass es sich um einen öffentlichen Auftrag handelt. Er darf den Nachunternehmern keine ungünstigeren Bedingungen - insbesondere hinsichtlich der Zahlungsweise und der Sicherheitsleistungen - auferlegen, als zwischen ihm und dem Auftraggeber vereinbart sind. Auf Verlangen des Auftraggebers hat er dies nachzuweisen.
3.12.2  Der Auftragnehmer hat vor der beabsichtigten Übertragung Art und Umfang der Leistungen sowie Name, Anschrift und Berufsgenossenschaft (einschließlich Mitgliedsnummer) des hierfür vorgesehenen Nachunternehmers schriftlich bekannt zu geben.
3.12.3  Der Auftragnehmer muss sicherstellen, dass der Nachunternehmer die ihm übertragenen
Leistungen nicht weitervergibt, es sei denn, der Auftraggeber hat zuvor schriftlich zugestimmt.

3.13  Mitteilung von Bauunfällen

Der Auftragnehmer hat Bauunfälle, bei denen Personen- oder Sachschaden entstanden ist, dem Auftraggeber unverzüglich mitzuteilen.

3.14  Abnahme

3.14.1  Die Leistung wird förmlich abgenommen; der Auftragnehmer hat die Abnahme, ggf. auch Teilabnahme (§ 12 Abs. 2), rechtzeitig schriftlich zu beantragen.
3.14.2  Der Auftragnehmer hat bei der Abnahme mitzuwirken und unentgeltlich die erforderlichen Arbeitskräfte und Messgeräte zu stellen.

3.15  Mängelansprüche

Werden bei einer Abnahme Mängel festgestellt, beginnt die Verjährungsfrist erst nach Beseitigung der Mängel, und zwar mit Zugang einer entsprechenden Fertigstellungsanzeige des Auftragnehmers. Der Beginn der Verjährungsfrist wird dann dem Auftragnehmer durch den Auftraggeber schriftlich mitgeteilt.

3.16  Preisnachlässe

Soweit nicht ausdrücklich etwas anderes vereinbart ist, wird ein als %-Satz angebotener Preisnachlass bei der Abrechnung und den Zahlungen von den Einheits- und Pauschalpreisen abgezogen, auch von denen der Nachträge, deren Preise auf der Grundlage der Preisermittlung für die vertragliche Leistung zu bilden sind. Dies gilt auch, wenn der Preisnachlass auf die Angebots- oder Auftragssumme bezogen ist.

3.17  Stundenlohnarbeiten

Stundenlohnarbeiten dürfen nur nach Anordnung durch den Auftraggeber ausgeführt werden. Stundenlohnarbeiten werden nach den Stundensätzen im Angebot bezahlt.

Der Auftragnehmer hat über Stundenlohnarbeiten arbeitstäglich Stundenlohnzettel einzureichen.

Diese müssen außer den Angaben nach § 15 Abs. 3
-  das Datum,
-  die Bezeichnung der Baustelle,
-  die genaue Bezeichnung des Ausführungsorts innerhalb der Baustelle,
-  die Art der Leistung,
-  die Namen der Arbeitskräfte und deren Berufs-, Lohn- oder Gehaltsgruppe,
-  die geleisteten Arbeitsstunden je Arbeitskraft, ggf. aufgegliedert nach Mehr-, Nacht-,
  Sonntags- und Feiertagsarbeit, sowie nach im Verrechnungssatz nicht enthaltenen
  Erschwernissen und
-  die Gerätekenngrößen
enthalten.

Die Originale der Stundenlohnzettel behält der Auftraggeber, der Auftragnehmer erhält bescheinigte Kopien.

3.18  Zahlungen

3.18.1  Alle Zahlungen werden bargeldlos in Euro geleistet.
3.18.2  Als Tag der Zahlung gilt bei Überweisung von einem Konto der Tag der Hingabe oder Absendung des Auftrags an ein Geldinstitut.
3.18.3  Bei Abschlagszahlungen nach § 16 Abs. 1 Nr. 1 Satz 3 ist Sicherheit durch Bürgschaft zu leisten.
3.18.4  Bei Arbeitsgemeinschaften werden Zahlungen mit befreiender Wirkung für den Auftraggeber an den für die Durchführung des Vertrags bevollmächtigten Vertreter der Arbeitsgemeinschaft oder nach dessen schriftlicher Weisung geleistet. Dies gilt auch nach Auflösung der Arbeitsgemeinschaft.
3.18.5  Ein angebotenes Skonto wird bei jeder einzelnen Zahlung (Abschlags-/Voraus-/ Teilschluss-/Schlusszahlung) abgezogen, bei der die angebotene Zahlungsfrist eingehalten wird.

3.19  Überzahlungen
Bei Rückforderungen des Auftraggebers aus Überzahlungen (§§ 812 ff. BGB) kann sich der Auftragnehmer nicht auf Wegfall der Bereicherung (§ 818 Abs. 3 BGB) berufen.

3.20  Betriebshaftpflicht-, Umwelthaftpflicht- und Umweltschadensversicherung

Der Auftragnehmer hat eine Betriebshaftpflichtversicherung unter Einschluss einer Umwelthaftpflicht- und Umweltschadensversicherung, ggf. jeweils eine separate Betriebshaftpflichtversicherung, Umwelthaftpflichtversicherung und Umweltschadensversicherung nachzuweisen. Allmählichkeitsschäden sind mitzuversichern. Die Deckungssumme für die Betriebs- sowie die Umwelthaftpflichtversicherung muss mindestens 5 Mio. € pauschal für Personen-, Sach- und Vermögensschäden betragen. Für Tätigkeitsschäden muss ein Sublimit von mindestens 1 Mio. € nachgewiesen werden. Die Mindestdeckungssumme für die Umweltschadensversicherung beträgt 3 Mio. €. Die Gesamtleistung für alle Versicherungsfälle eines Versicherungsjahres muss - abgesehen von der Umweltschadensversicherung - mindestens das Doppelte der vorgenannten Deckungssummen betragen.
Sofern der Vertrag mit einer Arbeitsgemeinschaft geschlossen wird, muss der Versicherungsschutz sich auch auf Tätigkeiten innerhalb einer Arbeitsgemeinschaft sowie auf die Inanspruchnahme der Arbeitsgemeinschaft als solche erstrecken, und zwar unabhängig davon, ob ein Regress im Innenverhältnis möglich ist.
Der Auftragnehmer hat dem Auftraggeber die Versicherungspolice rechtzeitig vor Beginn der Bau- und Montagetätigkeit vorzulegen und nachzuweisen, dass im laufenden Versicherungsjahr noch die o. g. Gesamtleistung in Anspruch genommen werden kann. Während der Vertragslaufzeit hat der Auftragnehmer dem Auftraggeber jederzeit auf Verlangen sowie jeweils im 1. Quartal eines jeden Kalenderjahres unaufgefordert den Fortbestand des geforderten Versicherungsschutzes und die noch ausstehende Gesamtleistung für alle Versicherungsfälle des laufenden Versicherungsjahres nachzuweisen. Änderungen sind unverzüglich schriftlich anzuzeigen. Der Auftraggeber ist zudem berechtigt, unmittelbar bei der Versicherung eine entsprechende Auskunft zu verlangen. Wird die geforderte Gesamtleistung unterschritten, hat der Auftraggeber das Recht, eine projektbezogene Betriebshaftpflicht-, Umwelthaftpflicht- und Umweltschadensversicherung mit o. g. Deckungssummen zu fordern.
Der Auftragnehmer hat vor dem Nachweis des Versicherungsschutzes keinen Anspruch auf Leistungen des Auftraggebers. Der Auftraggeber kann Zahlungen vom Nachweis des Fortbestands des Versicherungsschutzes abhängig machen.

3.21  Verträge mit ausländischen Auftragnehmern

Bei Auslegung des Vertrags ist ausschließlich der in deutscher Sprache abgefasste Ver-tragswortlaut verbindlich. Erklärungen und Verhandlungen erfolgen in deutscher Sprache. Für die Regelung der vertraglichen und außervertraglichen Beziehungen zwischen den Vertragspartnern gilt ausschließlich das Recht der Bundesrepublik Deutschland, für ein evtl. gerichtliches Verfahren das Prozessrecht der Bundesrepublik Deutschland.

3.22  Sicherung gegen Unfall- und Gesundheitsgefahren

Die beigefügten "Hinweise des Ruhrverbandes zur Sicherung gegen Unfall- und Gesundheitsgefahren" werden Vertragsbestandteil.

3.23  Vertragsänderungen

Jede Änderung des Vertrags bedarf der Schriftform.

4.  Zusätzliche Technische Vertragsbedingungen

Die in den Vergabeunterlagen genannten technischen Regelwerke sind Zusätzliche Technische Vertragsbedingungen.

## Besondere Vertragbedingungen
5.  Besondere Vertragsbedingungen

Die folgenden Vertragsbedingungen gelten in Ergänzung zu den Zusätzlichen Vertragsbedingungen (ZVB) und den Zusätzlichen Technischen Vertragsbedingungen (ZTVB).

5.1  Ausführungsunterlagen

Der AN hat die vom AG zur Verfügung gestellten Unterlagen genau nachzuprüfen. Etwaige Unstimmigkeiten sind rechtzeitig vor Beginn der Auftragsausführung schriftlich anzumelden.

5.2  Ausführungsfristen

Die den Vergabeunterlagen zu entnehmenden Ausführungsfristen einschließlich etwaiger Liefer-, Montage- und Zwischenfristen sind verbindlich. Sie können nur im Einvernehmen aller am Bau Beteiligten geändert werden und bedürfen grundsätzlich der schriftlichen Zustimmung des AG.

5.3  Vertragsstrafe

Gerät der AN mit der Gesamtfertigstellung in Verzug, so hat er für jeden Werktag der Fristüberschreitung eine Vertragsstrafe in Höhe von 0,1 %, maximal aber 5 % der Brutto-Abrechnungssumme zu zahlen.
Kommt neben dieser Vertragsstrafenregelung eine andere Vertragsstrafenregelung zur Anwendung, so ist die Höhe der Vertragsstrafe insgesamt auf maximal 5 % der Brutto-Abrechnungssumme beschränkt.

5.4  Verkehrssicherheit

Die Baustelle befindet sich zum Teil im Bereich öffentlicher Verkehrsflächen welche auch stark von Fussgängern genutzt werden. Die Verkehrssicherungspflicht gebietet es, den unbefugten Zutritt zur Baustelle zu verhindern.

Die Sicherung der Baustelle und aller durch die Bauarbeiten berührten Anlagen und Einrichtungen innerhalb und außerhalb der Baustelle, insbesondere Wasserläufe, Entwässerungs- und Versorgungsleitungen, Kabel etc., sowie die Umleitung und Regelung des öffentlichen Verkehrs ist Sache des AN. Sie hat in Abstimmung mit der Bauleitung, den Anlagenbetreibern und den jeweils betroffenen Eigentümern zu erfolgen.

Der AN hat durch ihn verursachte Verunreinigungen und Schäden an Straßen und Wegen unverzüglich zu sichern und auf seine Kosten zu beseitigen. Anderenfalls ist der Auftraggeber - in Fällen der Dringlichkeit auch ohne Fristsetzung - zur Ersatzvornahme auf Kosten des AN berechtigt.

5.5  Sicherheitsleistung

Wird Sicherheit durch Bürgschaft geleistet, ist das jeweils einschlägige Formblatt des AG zu verwenden oder die Bürgschaftserklärung muss den Formblättern des AG entsprechend folgende Erklärungen des Bürgen enthalten:
-  "Der Bürge übernimmt für den Auftragnehmer die selbstschuldnerische Bürgschaft nach
  deutschem Recht.
-  Auf die Einrede der Vorausklage gemäß 771 BGB wird verzichtet.
-  Die Bürgschaft ist unbefristet; sie erlischt mit der Rückgabe dieser Bürgschaftsurkunde.
-  Die Bürgschaftsforderung verjährt nicht vor der gesicherten Hauptforderung. Nach
  Abschluss des Bürgschaftsvertrages getroffene Vereinbarungen über die Verjährung der
  Hauptforderung zwischen dem Auftraggeber und dem Auftragnehmer sind für den Bürgen nur im Falle seiner schriftlichen Zustimmung bindend.
-  Gerichtsstand ist der Sitz der zur Prozessvertretung des Auftraggebers zuständigen Stelle."

Abschlagszahlungs-/Vorauszahlungsbürgschaft:
Wurde obige Teilzahlungsmodalität vereinbart, so setzt die Zahlung an den Auftragnehmer die Stellung einer unbefristeten Vorauszahlungsbürgschaft sowie einer unbefristeten Abschlagszahlungsbürgschaft in Höhe von jeweils 30 % des Wertes der zu liefernden Materialien voraus.
Die Urkunde über die Vorauszahlungsbürgschaft wird zurückgegeben, wenn die Vorauszahlung auf fällige Zahlungen angerechnet worden ist.
Die Urkunde über die Abschlagszahlungsbürgschaft wird zurückgegeben, wenn die Stoffe und Bauteile, für die Sicherheit geleistet worden ist, eingebaut sind.

Vertragserfüllungsbürgschaft / Sicherheitseinbehalt:
Als Sicherheitsleistung für die vertragsgemäße Ausführung der Leistung nach § 17 Abs. 1 Nr. 2 hat der Auftragnehmer eine Bürgschaft in Höhe von 5 % der Brutto- Auftragssumme zu stellen.
Die Bürgschaft ist binnen 18 Werktagen nach Vertragsabschluss (Zugang des Auftragsschreibens) zu stellen. Leistet der Auftragnehmer die Sicherheit nicht rechtzeitig, so ist der Auftraggeber berechtigt, Abschlagszahlungen einzubehalten, bis der Sicherheitsbetrag erreicht ist bzw. die Bürgschaft gestellt ist. Die Verpflichtung zur Stellung der Vertragserfüllungsbürgschaft bleibt hiervon unberührt. Die einbehaltenen Abschlagszahlungen werden Zug-um-Zug gegen Stellung der Vertragserfüllungsbürgschaft ausgezahlt.
Im Falle eines oder mehrerer Nachträge ist Zug-um-Zug gegen die ursprüngliche Bürgschaftsurkunde eine Austauschbürgschaft über den dadurch erhöhten Gesamtbetrag oder eine gesonderte zweite Bürgschaft über den Nachtrag bzw. die Nachträge zu stellen.
Die Vertragserfüllungsbürgschaft wird nach Abnahme und Stellung einer Sicherheit für Mängelansprüche (s. u.) zurückgegeben, es sei denn, dass Ansprüche des Auftraggebers, die nicht von der gestellten Sicherheit für Mängelansprüche umfasst sind, noch nicht erfüllt sind. In diesem Fall wird die ursprüngliche Bürgschaftsurkunde nur Zug-um-Zug gegen eine Austauschbürgschaft in Höhe der Kosten der noch nicht erfüllten Ansprüche oder einen ent-sprechenden Sicherheitseinbehalt zurückgegeben.

Mängelansprüchebürgschaft / Sicherheitseinbehalt:
Als Sicherheit für Mängelansprüche nach § 17 Abs. 1 Nr. 2 werden 5 % der Brutto-Auftragssumme einschließlich der Nachträge einbehalten, nach Feststellung der Abrechnungssumme ist diese maßgebend.
Der Auftragnehmer kann stattdessen eine Mängelansprüchebürgschaft stellen.
Die Urkunde über die Mängelansprüchebürgschaft wird zurückgegeben bzw. der Sicher-heitseinbehalt ausgezahlt, wenn die Verjährungsfristen abgelaufen sind. Soweit sich die Ver-jährungsfristen durch § 13 Abs. 5 Nr. 1 S. 2 und 3 VOB/B verlängern und der Wert der Män-gelansprüchebürgschaft bzw. des Einbehalts den des mangelbehafteten Gewerkes überschreitet, wird auf Verlangen die ursprüngliche Bürgschaftsurkunde Zug-um-Zug gegen eine Austauschbürgschaft, deren Höhe sich nach dem Wert des mangelbehafteten Gewerkes berechnet, herausgegeben bzw. der übersichernde Teil des Einbehalts ausgezahlt.

5.6  Zu Nr. 3.20: Betriebshaftpflicht-, Umwelthaftpflicht- und Umweltschadensversicherung

Abweichend von Nr. 3.20 ZVB hat der AN eine Betriebs- und Umwelthaftpflichtversicherung mit Deckungssummen von mindestens 5 Mio. € pauschal für Personen- und Sachschäden und mindestens 500.000,- € für Vermögensschäden nachzuweisen. Für Tätigkeitsschäden muss ein Sublimit von mindestens 500.000,- € nachgewiesen werden. Der Versicherungsschutz muss ebenfalls Unterfangungs- und Unterfahrungsschäden, Abwasserschäden, Senkungs- und Erdrutschungsschäden sowie Überschwemmungsschäden umfassen. Die Mindestdeckungssumme für die Umweltschadensversicherung beträgt 1 Mio. €. Nr. 3.20 ZVB bleibt im Übrigen unberührt.

5.7Nebenangebote

Nebenangebote müssen folgende Mindestanforderungen erfüllen
-  Verweis auf Leistungsbeschreibung/Leistungsverzeichnis
-  Aufgliedern nach Mengenansätzen und Einzelpreisen
-  Verweis auf öffentlich-rechtliche Vorschriften (Richtlinien, Erlasse)
-  Verweis auf technische Normen (DIN, EN)
-  Art und Weise der vorgesehenen Nutzung: …
-  bestimmter Leistungsdurchschnitt: …
-  Kapazitäten: …
-  Haltbarkeiten: …
-  Nutzungssicherheit: …
-  Benutzungsvoraussetzungen: …
-  Mechanische Festigkeit und Standsicherheit: …
-  Brandschutz: …
-  Hygiene, Gesundheit und Umweltschutz: …
-  Schallschutz: …
-  Energieeinsparung und Wärmeschutz: …

Zusätzliche Genehmigungen, Änderungen in der Statik, Änderungen in der Planung, Detailplanung etc. durch Nebenangebote gehen zu Lasten des AN.
Die Anzahl der Nebenangebote ist an der in den Vergabeunterlagen bezeichneten Stelle aufzuführen. Nebenangebote sind gesondert zu unterschreiben.

5.8Baustellenverordnung, -leitung

Der AG bestellt einen Koordinator, sofern dies nach § 3 BaustellV erforderlich ist.
Der AN hat durch termingerechte Beistellung von Informationen und Planunterlagen daran mitzuwirken, dass der AG seinen Verpflichtungen aus der Baustellenverordnung nachkommen kann.
Der AN bestellt ebenfalls einen Koordinator, sofern er mehrere Nachunternehmer beschäftigt. Der AN ist für die Koordination der Nachunternehmer im Rahmen der BaustellV allein verantwortlich. Die Bestellung dieses Koordinators ist dem AG eine Woche nach Auftragserteilung anzuzeigen, spätestens jedoch drei Wochen vor Einrichtung der Baustelle. Er ist zu verpflichten, die Aufgaben nach § 3 BaustellV durchzuführen, zu dokumentieren und dem AG nachzuweisen. Insbesondere legt er binnen desselben Zeitraums den Sicherheits- und Gesundheitsschutzplan (SiGe-Plan) für die Ausführung der beauftragten Leistung(en) im Entwurf dem Koordinator des AG vor und macht die nach den Anhängen I und II der BaustellV erforderlichen Angaben.
Der Koordinator des AG ist zusammenführende Stelle. Ihm obliegt es, die oben geforderten Unterlagen der AN unter Berücksichtigung der betrieblichen Tätigkeit des AG im Baubereich zusammenzufassen und u. a. den für alle verbindlichen SiGe-Plan zu erstellen bzw. anzupassen. Weiterhin wird er die Zusammenarbeit der AN organisieren. Er hat auf der Baustelle das Weisungsrecht. Fordert er Leistungen, die aus Sicht des AN zu vergüten sind, ist letzterer verpflichtet, dies unter Angabe der Kosten unverzüglich schriftlich mitzuteilen. Vereinbarungen zwischen dem Koordinator des AG und dem AN, die eine Änderung des Vertrages zum Gegenstand haben, werden erst mit schriftlicher Bestätigung des AG wirksam.

5.9  Steuerabzug bei Bauleistungen

Der AN verpflichtet sich, jede vom zuständigen Finanzamt vorgenommene Änderung in Bezug auf die vorgelegte Freistellungsbescheinigung (§ 48b EstG) dem AG unverzüglich schriftlich mitzuteilen.

5.10  Genehmigungen, Erlaubnisse
Dem AG liegt die Genehmigung für die Baumaßnahme vor. Diese kann bei Bedarf eingesehen werden.

Soweit der AN darüber hinaus für die Ausführung der ihm übertragenen Leistungen behördliche oder zivilrechtliche Genehmigungen oder Erlaubnisse benötigt, hat er diese selbst und auf eigene Kosten zu beschaffen.

5.11  Ausführungsunterlagen

Vor Baubeginn hat sich der AN mit den Leitungseigentümern-/betreibern in Verbindung zu setzen und mit diesen die geeigneten Maßnahmen für die Sicherung von Leitungen und Kabeln abzustimmen. Die Kosten hierfür sind in die entsprechenden Positionen einzurechnen.

5.12  Fremdüberwachung Kanalbau

Wegen der hohen Anforderungen im Rahmen des Gewässerschutzes muss der AN für den Bau, die Sanierung, Inspektion oder Reinigung von Abwasser- bzw. Schlammkanälen und -leitungen die erforderliche Fachkunde, Leistungsfähigkeit und Zuverlässigkeit nachweisen. Die Anforderungen der vom Deutschen Institut für Gütesicherung und Kennzeichnung e. V. herausgegebenen RAL - Gütesicherung GZ 961 oder einer gleichwertigen Zertifizierungsstelle sind zu erfüllen und mit Angebotsabgabe nachzuweisen. Der Nachweis gilt als erbracht, wenn der AN im Besitz eines entsprechenden RAL-Gütezeichens Kanalbau oder eines gleichwertigen Gütezeichens ist. Ersatzweise kann der AN die Einhaltung der Anforderungen durch einen Prüfbericht entsprechend der Güte- und Prüfbestimmungen gemäß Abschnitt 4.1 RAL-GZ 961 nachweisen und eine Verpflichtung vorlegen, dass er im Auftragsfall für die Dauer der Werkleistung einen Vertrag zur Gütesicherung Kanalbau RAL-GZ 961 entsprechend Abschnitt 4.3 abschließt und die zugehörige "Eigenüberwachung" entsprechend Abschnitt 4.2 durchführt. Auch insoweit sind ein gleichwertiger Nachweis und eine gleichwertige Verpflichtung möglich.

5.13  Gewässer- und Umweltschutz

Alle geltenden Umweltschutzbedingungen gemäß Wasserschutzzonenverordnung sind daher zu beachten und einzuhalten. Es dürfen keine wassergefährdenden Stoffe in den Untergrund bzw. ins Gewässer gelangen und eine Verunreinigung während und durch die Baumaßnahme muss sicher verhindert werden. Die zu ergreifenden Schutzmaßnahmen müssen bei der Baustelleneinrichtung, dem Baustellenbetrieb und der Baudurchführung berücksichtigt werden und sind schriftlich mitzuteilen.
Der AN haftet für alle unmittelbaren und Folgeschäden, die dem AG und Dritten durch die Nichtbeachtung der einschlägigen Vorschriften entstehen. Es wird insbesondere auf die "Verordnung über Anlagen zum Umgang mit wassergefährdenden Stoffen (AwsV)" sowie auf das Wasserhaushaltsgesetz (WHG) in der jeweils gültigen Verfassung verwiesen.
Grundsätzlich müssen alle Maschinen und Geräte so eingesetzt werden, dass eine Verunreinigung des Gewässers vermieden wird. Es sind ausschließlich Stoffe der Wassergefährdungsklasse WGK 1 (schwach wassergefährdend) einzusetzen.
Kraft- und Schmierstoffe sind außerhalb der Stauräume zu lagern. Sie sind nur in dem für den Betrieb unbedingt erforderlichen Umfang in verschließbaren, doppelwandigen Behältern bereitzuhalten. Zur Begrenzung von Ölunfällen ist Ölbindemittel in den Arbeitsbereichen vorzuhalten.
Bei Unfällen mit wassergefährdenden Stoffen oder sonstiger Beeinträchtigung eines Gewässers ist sofort zu unterrichten:

·  Ruhrverband
Telefon: zuständiger Bauleiter

·  Feuerwehr
Telefon: 112

## Vorbemerkungen zum Leistungsumfang
6.  Vorbemerkungen zum Leistungsumfang

6.1.  Allgemeines

Neben den nachfolgend im einzelnen beschriebenen Leistungen sind alle durch die Art der Baumaßnahme auftretenden Erschwernisse und Risiken durch die Einheitspreise abgegolten.
Der Auftragnehmer hat für alle Aufmaße Geräte und Hilfskräfte zu stellen, ebenso ist es seine
Sache, den Abrechnungen übersichtliche und vollständige Abrechnungsunterlagen und
Zeichnungen beizufügen.

Die Stadt Schmallenberg beabsichtig die Latroper Straße inkl. Nebenflächen in Fleckenberg grundhaft zu erneuern.
Der Ruhrverband ergänzt den vorhandenen Mischwasserkanal DN 300 B und baut zusätzlich einen Regenwasserkanal DN 300 PVCU sowie die zugehörigen Anschlussleitungen zur getrennten Ableitung des anfallenden Niederschlagswassers.

6.2  Baustelle

6.2.1  Lage der Baustelle

Die Baustelle befindet sich am Ortsrand der Schmallenberger Ortslage Fleckenberg. Die geplante Kanaltrasse verläuft im Straßenkörper der Latroper Straße.

6.2.2  Baulager

Aufgrund der engen Platzverhältnisse ist im Baufeld nur eine geringe Lagerkapazität vorhanden.Zwischenlagerung an anderer Stelle.

6.2.3  Arbeiten im Überschwemmungsgebiet bzw. am Gewässer

Durch Baustelleneinrichtung und -verkehr dürfen keine wassergefährdenden Stoffe in den Untergrund bzw. in den Wasserlauf gelangen. Auf der Baustelle ist geeignetes Ölbindematerial vorzuhalten. Bei Umgang mit Mineralöl-Produkten ist äußerste Sorgfalt geboten. Treib- und Schmierstoffe sind nur in dem für den Betrieb unbedingt erforderlichen Umfang in verschließ-baren, doppelwandigen  Behältern bereitzuhalten.
Bei Auslaufen von Öl oder Treibstoffen hat sofort Meldung an die Bauleitung zu erfolgen. Wider Erwarten mit Treib- oder Schmierstoffen verschmutzes Erdreich ist auf eine dafür zugelassenen Sonderdeponie abzufahren. Die Kosten dafür trägt der Auftragnehmer. Die Baulager sind außerhalb der Hochwasserlinie einzurichten. Der Auftragnehmer hat aus eigenem Antrieb alle erforderlichen Maßnahmen zur Verhütung und Minderung von etwaigen Hochwasserschäden zu treffen. Baumaterialien und Montageeinrichtungen sind bei Hochwassergefahr aus dem gesetzlich festgestellten und natürlichen Überschwemmungsgebiet zu entfernen. Sofern dies nicht möglich ist und außerhalb von Hochwasserzeiten sind sie gegen Auf- und Abtrieb zu sichern.
In Anspruch genommene Flächen im Bereich des natürlichen und gesetzlichen Überschwemmungsgebietes sind nach Durchführung der Baumaßnahme sofort einzugrünen. Die im Überschwemmungsgebiet befindlichen Schächte müssen gegen eindringendes Wasser komplett dicht sein.

6.2.4  Baufeld

Dem Unternehmer steht eine vorgegebene Fläche zur Verfügung. Diese Fläche wird vor Baubeginn abgesteckt und ist während der Bauphase nur auf ausdrückliche Anweisung der örtlichen Bauleitung zu überschreiten.

6.2.5  Baustelleneinrichtung/Herrichten des Geländes

Einrichtungsarbeiten
Unter "Einrichtungsarbeiten" sind alle Arbeiten, Lieferungen und Leistungen zu verstehen,die der Ausführung der eigentlichen Bauarbeiten vorausgehen und für die Bauarbeiten oder für die Aufrechterhaltung eines geordneten Betriebes auf der Baustelle notwendig werden, jedoch ausschließlich Einrichtung der Wasserhaltung. Ferner ist hierbei die Instandhaltung der Zufahrten, Baustellenwege, das Aufstellen von Bauzäunen und Schutzgerüsten zur Sicherung von Einrichtungen inner- und außerhalb der Baustelle zur Umleitung und Regelung des öffentlichen Verkehrs zu erfassen.
Während der Winterzeit ist entsprechend zu verfahren. Die aufgeführte Leistung ermöglicht auch den Kleinverkehr. Der Platzbedarf der Baustelleneinrichtung ist in den Angebotsunterlagen (Lageplan) in Form eines vorläufigen Baustelleneinrichtungsplanes anzugeben.
Anschlüsse für Strom und Wasser sind durch den Auftragnehmer bei den entsprechenden Versorgungsträgern zu beantragen. Das Abwasser von Baucontainern kann dem Kanalnetz zugeführt werden. U.U. muß das Abwasser gepumpt werden. Sollten außer dem des zur Verfügung gestellten Arbeitsraums weitere Flächen für die Einrichtung erforderlich sein, so sind diese auf Kosten des Auftragnehmers anzumieten und nach Abschluss der Bauarbeiten wieder herzustellen.
Dieses gilt auch für zusätzliche Flächen für die Bodenlagerung. Ein Abnahmeprotokoll des Eigentümers ist unaufgefordert vorzulegen. Der Auftragnehmer hat über die gesamte Bauzeit dafür zu sorgen, dass keine Verschmutzung auf öffentlichen Straßen und Wegen entstehen.

Sanitäre Einrichtungen, Aufenthaltsräume, Lagerräume
Erforderliche Unterkünfte, Bauwagen, Sanitäreinrichtungen etc. sind vom Auftragnehmer selbst zu beschaffen und an einer vorher vereinbarten Stelle aufzubauen. Für die Lagerung von Materialien hat der Auftragnehmer einen entsprechenden Platz bzw. verschlossene Einrichtung zu schaffen und zu unterhalten.
Der Auftragnehmer hat seine angelieferten Geräte und Materialien selbst vor Diebstahl zu schützen und für Verschlusseinrichtungen zu sorgen. Der Auftraggeber haftet nicht für Diebstähle.

Bauschutt, Abfälle
Die Beseitigung von Verunreinigungen sowie die Abfuhr von Bauschutt, Abfällen etc. ist Sache des Auftragnehmers (siehe auch VOB, Teil C).

Räumungsarbeiten
Zu den "Räumungsarbeiten" gehört die vollständige Räumung der Baustelle innerhalb von 4 Wochen nach Fertigstellung der  Bauarbeiten ausschließlich der Räumung der Wasserhaltung. Die vom Auftragnehmer benutzten öffentlichen Wege- und Straßenflächen sind wieder in den ursprünglichen Zustand zu versetzen. Beschädigungen von Bauwerken, Einfriedungen, Wegeflächen oder sonstigen Anlagen sind auszubessern, ggf. sind diese in Abstimmung mit dem Auftraggeber und dem Eigentümer durch neue zu ersetzen. Auf Acker- und Wiesenflächen ist ggf. eine Tiefenlockerung durchzuführen. Unterlässt der Auftragnehmer die Wiederinstandsetzung, so ist der Auftraggeber nach Fristsetzung berechtigt, diese Arbeiten auf Kosten des Auftragnehmers ausführen zu lassen.

6.2.6  Verkehrssicherung und Unterhaltung der Zufahrtwege

Es wird darauf hingewiesen, dass der AN sämtliche Haftpflichtansprüche aus Schäden oder Unfällen innerhalb oder außerhalb des Baufeldes, die sich aus seiner Tätigkeit ergeben, zu vertreten hat. Der AN ist für die tägliche Sauberhaltung aller der von seinen Fahrzeugen benutzten Straßen und Wege allein verantwortlich und kostenpflichtig. Wird dieser Pflicht nicht in ausreichendem Maße nachgekommen, wird ein Straßenreinigungsunternehmen durch den Auftraggeber beauftragt. Die Gesamtkosten (incl. Bearbeitungskosten des AG) werden dem Auftragnehmer in Rechnung gestellt. Schäden an Straßenkörpern durch Maschinen o.ä. sind vom AN umgehend auf seine Kosten zu beseitigen.

Die Baustelle befindet sich auf öffentlichen Straßenflächen
Der AN hat Beein-trächtigungen des erforderlichen Fahrzeugverkehrs weitestgehend zu vermeiden. Der AN hat im Rahmen seiner Verkehrssicherungspflicht gefährdete Bereiche innerhalb der Baustelle, gemäß den UVV-Richtlinien, abzusichern. Die Sicherung der Baustelle und aller durch die Bauarbeiten berührten Anlagen, wie Wasserläufe, Entwässerungs- und Versorgungsleitungen, Kabel, etc.ist Sache des Auftragnehmers. Diese Sicherungsmaßnahmen, das Aufstellen von temporären Bauzäunen, das Umsetzen und Abbauen, ist in die Einheitspreise der betreffenden Positionen miteinzurechnen und wird nicht extra vergütet.
‑
6.2.7  Einsatz von Maschinen und Geräten
Sämtliche Geräte sind mit biologisch abbaubarem Hydrauliköl, Bioöl, Biodiesel etc.auszustatten. Schäden, die auf unsachgemäße Behandlung von trinkwassergefährdenen Stoffen zurückzuführen sind, gehen voll zu Lasten des AN.

6.4  Kabel, Ver- und Entsorgungsleitungen innerhalb des Baufeldes

Vor Beginn der Ausschachtungsarbeiten im Baubereich sind die zuständigen Versorgungs-träger zu verständigen. Es hat eine genaue Einweisung des Auftragnehmers an Ort und Stelle über die Lage der Gas- und Wasserleitungen, Strom- und Fernsprechkabel zu erfolgen. Hierzu ist ein Termin mit der örtlichen Bauleitung des Ruhrverbandes durchzuführen. Die vorge-fundenen Rohrleitungen sind fachgerecht zu sichern. Die Vergütung erfolgt auf Nachweis.

Sicherung von vorhandenen Leitungen
Alle betrieblichen Einrichtungen wie vorhandene Rohrleitungen usw., welche durch die Bau-arbeiten berührt oder unterfahren werden, sind so zu sichern, dass die Betriebssicherheit nicht gefährdet wird und Beschädigungen ausgeschlossen sind. Vor Freilegung aller Leitungen müssen jeweils vorgesehene Sicherheitsmaßnahmen mit der örtlichen Bauleitung bzw. dem zuständigen Rohrnetzmeister abgestimmt werden. Sämtliche Aussteifungen und Riegel sind in die Verbaupositionen einzurechnen. Das Erkunden, Auffinden und Sichern der vom Auftraggeber benannten Leitungen und die Haftung bei evtl. Beschädigungen sind ausschließlich Sache des Auftragnehmers. Die Sicherungspflicht bezieht sich auch auf unbenannte, während  den Arbeiten angetroffenen Leitungen.

6.5  Erd- und Verbauarbeiten für Baugruben und Gräben

6.5.1  Geländehöhen

Die vorhandenen Geländehöhen sind nach Abschluss der Bauarbeiten wieder herzustellen. Sollten seitens der Grundstückseigentümer Änderungswünsche bestehen, so hat der AN dies mit der Bauleitung abzustimmen.

6.5.2  Aufschlüsse über die Bodenverhältnisse

Dem AN steht es frei, sofern er es für erforderlich hält, an Ort und Stelle auf seine Kosten weitere Feststellungen über die Bodenarten vorzunehmen.

6.5.3  Grundwasserverhältnisse
Grundwasserstände bzw. Untersuchungen liegen dem AG im Rahmen des Bodengutachtens vor. Aufgrund der Aussagen im Bericht ist auf jeden Fall eine Wasserhaltung der Baugrube/ gräben vorzusehen.
6.5.4  Gründung/Verbauarbeiten
Die Baugruben können nach Wahl des AN hergestellt werden. Ausnahme sind explizit im LV benannt.
6.6  Verfüllarbeiten

Mit dem Verfüllen von Baugruben darf erst nach Zustimmung des AG begonnen werden. Nach Abschluss der Verlegung der Kanäle und Druckprüfung sind sämtliche Gräben dann wieder ordnungsgemäß zu verfüllen. Die Entscheidung, ob die angetroffenen Bodenarten zur Ummantelung von Leitungen und/oder zur Verfüllung der Baugruben ungeeignet sind, ist frühzeitig im Einvernehmen mit der örtlichen Bauleitung zu treffen.
Überschüssiger, verdrängter Boden geht in das Eigentum des Auftragnehmers über und ist fachgerecht zu entsorgen.
 Beim Aushub ist darauf zu achten, dass der Wassergehalt des Bodens nicht erhöht wird. Sollte dies doch aufgrund Verschuldung des AN eintreten, ist der Boden auf Kosten des AN zu entsorgen.Der in die Arbeitsräume einzubringende Boden ist lagenweise (d = max. zu 40 cm) zu verdichten. Bei Boden- bzw. Ersatzmateriallieferungen sind der BL täglich die Lieferscheine mit Angabe der Einbaustelle vorzulegen.
6.7  Höhen- und Lagevermessung

Der Auftraggeber gibt bei Baubeginn Haupthöhenpunkte sowie Hauptpunkte der Achsen der Bauwerke dem Auftragnehmer bekannt. Die Grundstücksgrenzen werden ebenfalls bezeichnet.
Der Auftragnehmer hat für die unversehrte Erhaltung dieser Punkte und Achsen Sorge zu tragen. Alle für die Ausführung der Arbeiten erforderlichen weiteren Vermessungen und Absetzungen sind von diesen Hauptpunkten und Achsen aus vorzunehmen und sind Sache des Auftragnehmers.
Er ist für die genaue Einhaltung der vorgeschriebenen Abmessungen der Leitungen und der Baugrube des Bauwerkes allein verantwortlich und für alle dabei verschuldeten Mängel haftbar.
Die Bauwerksvermessung und fortlaufende Bestandserfassung während der Bauausführung als
Grundlage für die Erstellung der Bestandspläne wird nicht gesondert vergütet.

6.8  Wasserversorgung der Baustelle
Der Wasseranschluss - wenn erforderlich - ist Sache des Auftragnehmers. Der Wasser- verbrauch ist über einen Zwischenzähler unmittelbar mit dem Versorgungsunternehmen abzurechnen.

6.9  Stromversorgung der Baustelle

Die Herstellung von Stromanschlüssen ist - wenn erforderlich - Sache des Auftragnehmers. Die Kosten hierfür sind in die entsprechenden Einheitspreise einzurechnen. Der Verbrauch ist mit dem Versorgungsunternehmen direkt abzurechnen.

6.10  Telefonanschluss

- entfällt -

6.11  Vorhalte- und Reparaturentgelte (ohne Wasserhaltung)

Die Kosten für die Vorhaltung der Arbeitsgeräte, Maschinen und Einrichtungen, die anteiligen Reparaturentgelte, die erforderlichen Betriebsstoffe sowie die Bewachung während der Bauzeit,
sind in die entsprechenden Einheitspreise einzurechnen.

6.12  Wasserhaltungsarbeiten

Die Grundwasserhaltung wird nach den Positionen des Leistungsverzeichnisses abgerechnet. Eine Vergütung für die Ableitung von Tagwasser erfolgt nicht. Auf die Beachtung des Gründungsgutachtens wird ausdrücklic  h hingewiesen.
Die Grundwasserbeseitigungsmaßnahmen sind vorher mit dem Auftraggeber zu besprechen und bedürfen der Genehmigung. Die Bauzeit der im Grundwasser liegenden Leistungsabschnitte ist unbedingt auf ein Mindestmaß zu beschränken. Sollte die Bauzeit durch Verschulden des Auftragnehmers über das im Bauzeitenplan vorgesehene Maß hinaus überschritten werden, so kann für die zusätzliche Zeit eine Vergütung der Wasserhaltungs-arbeiten nicht erfolgen.
Die Einstellung der Wasserhaltung erfolgt erst dann, wenn keine Gefahr von Schäden durch Grundwasser an den Bauwerken mehr besteht. Auf die Bedingungen des § 10 Allgemeine Vertragsbedingungen wird besonders hingewiesen.
Der Umfang der Wasserhaltungsmaßnahmen richtet sich nach dem bei den Baumaßnahmen anfallenden Grundwasser, es kann im voraus nicht endgültig bestimmt werden. Vereinbarungen
über den Umfang der Wasserhaltungsmaßnahmen zwischen dem Auftraggeber und Auftragnehmer müssen bei der Bauausführung rechtzeitig getroffen werden. Die Entscheidung über Vorhaltung und den Betrieb der Pumpen wird während der Bauzeit vom Auftraggeber getroffen.
Der Auftragnehmer muss notfalls von sich aus den Pumpeneinsatz beginnen, hat jedoch auf schnellstem Wege dem Auftraggeber hierüber Nachricht zu geben. Für den Austausch defekter Pumpen werden keine Kosten für Demontage oder Monatage vergütet. Die erforderliche Wasserhaltung ist dem Baufortschritt entsprechend so lange zu betreiben, bis die erforderliche Sicherheit für die Haltungsabschnitte und Anlagenteile gegen das Auftreiben gegeben ist oder das Bauwerk geflutet werden kann. Wenn es die Bauarbeiten erforderlich machen, ist der Pumpenbetrieb an Sonn- und Feiertagen sowie nachts zu den vereinbarten Einheitspreisen aufrecht zu erhalten. Bei Wochenendbetrieb ist - wenn eine Gefährdung der Bauteile zu erwarten ist - eine Störmeldung an einen Bereitschaftsdienst weiterzuleiten oder eine Pumpenwache aufzustellen. Eine gesonderte Vergütung wird dann ggf. über die normalen Stundensätze erfolgen.
Bei einer Abrechnung nach Betriebsstunden sind zum Nachweis Pumpenlisten zu führen und täglich der Bauleitung zur Anerkennung vorzulegen. Der Auftraggeber bestimmt die Anzahl der vorzuhaltenden Pumpen; der Auftragnehmer ist jedoch verpflichtet, den Auftraggeber rechtzeitig in Kenntnis zu setzen, wenn die Ausführung der Arbeiten die Vorhaltung oder das Ansetzen weiterer Pumpen erforderlich macht.

Als Vorfluter für das abzupumpende Grundwasser dient der Vorfluter Schmiedinghausem welcher rund 90m neben der Kanalbaustelle verläuft.Dieser mündet weiter unterhalb in die Leiße.
Bei der Einleitung hat der Auftragnehmer auf Rechte Dritter Rücksicht zu nehmen und die wasserrechtlichen Bestimmungen zu beachten. Etwaige Genehmigungsanträge sind in ausreichender Anzahl über den AG bei den zuständigen Behörden frühzeitig einzureichen.
Klares Grundwasser kann unmittelbar dem Vorfluter zugeführt werden. Lehmhaltige oder anders verschmutzte Wässer, die bei der Wasserhaltung anfallen, sind diesem dagegen fernzuhalten. Es ist im Benehmen mit dem AG Vorsorge zu treffen, dass Verunreinigungen dieser Art zurückgehalten werden. Hier bei anfallende Kosten werden auf Nachweis besonders vergütet. Das Fließen von Grundwasser in Dränleitungen aus bereits fertig gestellten und auftriebssicheren Abschnitten ist durch geeignete Maßnahmen, wie Entfernen von Dränrohren, Einbau von Lehmdichtungen etc. zu verhindern. Eine besondere Vergütung hierfür erfolgt nicht.

Die im Leistungsverzeichnis angegebene Pumpenstundenzahl bzw. Betriebszeit der Wasserhaltungsanlage ist nur geschätzt. Der Auftragnehmer hat keinen Anspruch auf die Durchführung dieser Ansätze. Für alle Schäden, die durch das Versagen der Wasserhaltung entstehen, haftet der Auftragnehmer in voller Höhe.

6.12.1  Grundwasser

Für Behinderungen und Unterbrechungen durch steigendes Grundwasser infolge Hochwasser übernimmt der AG keine Kosten. Ebenso werden Wasserhaltungskosten im Hochwasserfall nicht gesondert vergütet.

6.12.2  Hochwasser

Bei einem Hochwasser sind alle Maßnahmen zu treffen, dass keine Schäden an Bauteilen oder Geräten entstehen können. Lager im Hochwasserbereich sind weitestgehend zu vermeiden. Soweit dies nicht möglich ist, sind diese bei Hochwassergefahr zu räumen. Eine spezielle Vergütung hierfür erfolgt nicht. Ebenso werden Wasserhaltungskosten im Hochwasserfall nicht vergütet. Baugruben sind ggf. zu fluten. Es verbleibt beim Auftragnehmer, die Baustelle nach einem  Hochwasser auf seine Kosten wieder sachgerecht herzustellen.

6.13  Abstimmung mit anderen Gewerken

Das Projekt umfaßt mehrere Lose. Es wird wöchentlich eine Baubesprechung, bei der alle am Projekt Beteiligten teilzunehmen haben, stattfinden. Sollte es Abstimmungsschwierigkeiten zwischen den einzelnen Gewerken geben, so sind diese ebenfalls sofort anzumelden.

6.14  Sicherung von vorhandenen Leitungen

Das Erkunden, Auffinden und Sichern der vom Auftraggeber benannten Leitungen und die Haftung bei evtl. Beschädigungen sind ausschließlich Sache des Auftragnehmers. Die Arbeitsweise des Auftragnehmers hat sich im Bereich von Leitungen nach den Anweisungen der Leitungseigentümer zu richten. Die Sicherungspflicht bezieht sich auch auf unbenannte, während den Arbeiten angetroffenen Leitungen

6.15  Sonstiges

Vor Abgabe des Angebots hat der Bieter die Örtlichkeiten zu besichtigen und sich über alle das
Angebot beeinflussenden Gegebenheiten zu unterrichten.

6.16. Wiegescheine

Die Wiegescheine, die für diese Baumaßnahme von den Lieferwerken ausgestellt werden, sind der Bauleitung wöchentlich unaufgefordert zur Anerkennung vorzulegen. Das Gewicht, die Materialsorte und die Wiegescheinnummer sind in die als Anlage beigefügte "Lieferscheinliste"
einzutragen. Nicht anerkannte Wiegescheine werden bei der Abrechnung nicht berücksichtigt. Über alle eingebauten Materialien ist ein Soll-Ist-Nachweis zu führen.

Neben der Angabe des Lieferwerkes müssen folgende Angaben unbedingt auf den Lieferscheinen aufgedruckt sein:

1) Lieferscheinnummer
2) Materialsorte mit Hinweis auf Güteschutz
3) Abholfirma mit Anschrift, Fahrzeugkennzeichen und evtl.Besonderheiten des Fahrzeuges
4) Genaue Bezeichnung der Baustelle
5) Liefertag und -datum
6) Uhrzeiten von Ankunft im Lieferwerk und Abfahrt von dort
7) Alle Gewichte (Brutto, Tara, Netto); das Gewicht des abholenden Fahrzeuges ist täglich neu
  zu ermitteln, die Übernahme aus früheren Wägungen ist nicht gestattet!!!
8) Unterschriften des Wägers, des Fahrers und des Empfängers auf derBaustelle
9) Standort der Waage

  Lieferscheine mit handschriftlichen Eintragungen oder Änderungen werden nicht anerkannt!

  Bei der Umrechnung von Materialien in Raummaß werden unabhängig von den tatsächlichen
  Gewichten folgende Faktoren festgelegt, sofern im LV keine anderen Werte vorgegeben sind:

  Raumgewicht im verdichteten Zustand

  Grubensand oder Steinsand=  1,80 t/m³
  Edelbrechsand 0/2  =  2,31 t/m³
  Splitte  =  1,60 t/m³
  Vorabsiebung 0/32 - 0/42=  2,10 t/m³
  Gemisch 0/16  =  2,32 t/m³
  Frostschutzmaterial 0/32=  2,20 t/m³
  Frostschutzmaterial 0/45=  2,30 t/m³
  Asphalttragschicht  0/22 - 0/32=  2,38 t/m³
  Asphaltbinder 0/16  =  2,40 t/m³
  Asphaltbeton 0/8 - 0/11=  2,47 t/m³

6.17.  Abrechnung

Die Abbrechnung ist entsprechend der Kanalart (Misch-, Schmutz- oder Regenwasser) getrennt von einander für jedes Bauteil ( z .B . Schacht oder Haltung) aufzustellen. Dies gilt auch für Positionen welche auf verschiedene Kanalarten zutreffen ( z .B. Bodenaushub usw. ). Eine gesonderte Vergütung für den Mehraufwand erfolgt nicht.

## Erdarbeiten und Baugrubenverbau
6.18.  Erdarbeiten und Baugrubenverbau

6.18.1  Erdarbeiten

Der Bodenaushub erfolgt in geböschter bzw. verbauter Baugrube. Es wird nur die nach DIN 18300 und DIN 4124 bzw. DIN EN 1610 erforderliche Baugrubenbreite, abhängig vom Arbeitsraum und Reibungswinkel des anstehenden Bodens, nach dem Aufmaß vergütet.Werden beim Aushub andere Bodenarten als nach der DIN 18300, Klasse 3-6, angetroffen, ist dies der Bauleitung sofort mitzuteilen. Das Aufmaß über die Bodenklasse wird dann gemeinsam festgestellt.
Der Verdichtungsgrad Dpr und das Verformungsmodul Ev ist gemäß den Mindestanforderungen nach ZTVE Abschnitt 3.7.2, Tabelle 4 bzw. 3.7.3, Tabelle 5 in den vom AG benannten Bauabschnitten einzuhalten und durch Messungen nachzuweisen. Eine Vergütung erfolgt nachden entsprechenden Positionen. Sollte der geforderte Verdichtungsgrad aufgrund von Gründen,die der AG nicht zu vertreten hat, nicht erreicht werden, so geht jede weitere Untersuchung zuLasten des AN.

Lehmige Böden sind insbesondere bei regnerischem Wetter mit besonderer Sorgfältigkeit zu behandeln. Forderungen von Seiten des AN aufgrund nicht fachgerechter Behandlung dieser Böden werden nicht vergütet. Es muss statt dessen auf Kosten des AN ein Austausch mit einbaufähigem Boden erfolgen.
Boden, der auf AG-Kippe gefahren wird, ist dort fachgerecht entsprechend den gültigen Vorschriften in Miete aufzusetzen und zu planieren. Bei Abfuhr verdrängter Bodenmassen ist der Auftragnehmer für die abzufahrende Menge allein verantwortlich. Zu viel abgefahrene Bodenmassen sind von ihm kostenlos wieder anzufahren. Für Oberboden und gärtnerische Arbeiten gelten außer den übrigen Vorschriften die DIN 18320 "Landschaftsgärtnerische Arbeiten".

6.18.2  Baugrubenverbau

Für die Standsicherheit und die vorschriftsmäßige Ausführung trägt der Auftragnehmer die alleinige Verantwortung. Vor Ausführung der Verbauarbeiten nach DIN 18303 ist der Bauleitung auf Anforderung eine geprüfte statische Berechnung unentgeltlich vorzulegen. Die Wahl zwischen den in den Positionen aufgeführten Arten des Verbaues ist mit der Bauleitung abzusprechen; ebenso welche Bereiche verbaut und welche abgeböscht werden. Bei den Baugruben unter dem höchsten Hochwasserstand (HHW) ist eine Auftriebssicherheit nachzuweisen.

Die im Baugrundgutachten ausgeführten Besonderheiten hinsichtlich des Baugrundes sind zu beachten und Erschwernisse hieraus in die Positionen einzukalkulieren.

6.18.3  Bodenersatz

Bei Bodenersatz und im besonderen bei der Herstellung einer Rohrsohle und Rohrummantelung
mit zugeliefertem Material ist strengstens zu beachten, dass das einzufüllende Material gegenüber dem anstehenden Boden filterstabil sein muss.
Sollte die Gefahr einer Dränagewirkung durch die Rohreinbettung bestehen, und sollte diese zu einer Gefährdung oder Schädigung führen, so ist eine Lehmschürze einzubauen. Dieser Einbau erfolgt nur nach Rücksprache mit der örtlichen Bauleitung. Eine Vergütung hierfür erfolgt nach LV-Position.

6.2.4  Erdarbeiten im Straßenbau

Die ZTVE-STB ist Bestandteil des Vertrages. Eigenüberwachungsprüfungen sind gemäßZTVE-STB durchzuführen. Die Kosten hierfür werden nicht gesondert vergütet und sind in die Angebotspreise einzukalkulieren.

6.18.5  Verfüllen von Baugruben und Gräben

Mit dem Verfüllen von Baugruben und Rohrgräben darf erst nach Zustimmung des Auftraggebers begonnen werden. Zur Verfüllung ungeeignetes Material ist entsprechend den Angaben im LV abzufahren. Die Entscheidung, ob die angetroffenen Bodenarten zur Ummantelung von Leitungen und oder zur Verfüllung der Baugruben ungeeignet sind, ist im Einvernehmen mit dem Auftraggeber zu treffen. Der in die Arbeitsräume einzubringende Boden ist lagenweise (d = 40 cm) einzubauen und auf min. 100% der einfachen Proctordichte zu verdichten.

6.18.6  Bodengutachten

Aufschlüsse über die Bodenverhältnisse liegen für das gesamte Baufeld vor. Das Bodengutachten kann bei unserer Abteilung in Hagen eingesehen werden. Um frühzeitige Terminabsprache wird gebeten. Dem Auftragnehmer steht es frei, sofern er esfür erforderlich hält, an Ort und Stelle auf seine Kosten weitere Feststellungen über die Bodenarten vorzunehmen.

## Straßenbau
6.19.  Straßenbau

6.19.1  Tragschichten

Die ZTV-T und die VOB, Teil C DIN 18 315 Straßenbauarbeiten - Oberbauschichten ohne Bindemittel, DIN 18 316 Straßenbauarbeiten - Oberschichten mit hydraulischen Bindemitteln und die DIN 18 317 Straßenbauarbeiten - Oberbauschicht mit bituminösen Bindemitteln sind Bestandteil des Vertrages.
Die Einbaudicke (cm) darf den im Vertrag vorgeschriebenen Wert um nicht mehr als 10 % unterschreiten.
Eigenüberwachungsprüfungen werden nicht gesondert vergütet und sind in die Angebotspreise einzukalkulieren.

6.19.2  Fahrbahndecken

Die zusätzlichen technischen Vertragsbedingungen und Richtlinien für den Bau von Fahrbahndecken aus Asphalt (ZTV Asphalt - STB) sind Bestandteil des Vertrages. Eigenüberwachungsprüfungen werden nicht gesondert vergütet und sind in die Angebotspreise einzukalkulieren.
Einbaudicken sind für jede Schicht nachzuweisen. Als Einbaudicke gilt das arithmetische Mittel aller Messungen der jeweiligen Schicht über das gesamte Baulos. Ein Gewichtsnachweis entfällt.

6.19.3  Abtragen von Asphaltbefestigungen durch Fräsen

Dem Vertrag wird das Merkblatt für die Erhaltung von Asphaltstraßen durch Fräsen ohne Aufhitzen (Kaltfräsen) zu Grunde gelegt. Das Kaltfräsen wird in verschiedenen Breiten und in unterschiedlichen Frästiefen verlangt.

## Beton- und Stahlbetonarbeiten
6.20  Beton- und Stahlbeton

Die Baustelle wird als ÜK2-Baustelle eingerichtet und ist entsprechend den Vorschriften zu überwachen. Alle hieraus entstehenden Kosten sind in die Baustelleneinrichtung einzurechnen.

Es gelten alle Normen, Vorschriften, Richtlinien und Runderlasse in ihrer letzten gültigen Fassung. Insbesondere sind bei der Ausführung sämtlicher Beton- und Stahlbetonarbeiten grundsätzlich die Bestimmungen der DIN EN 206-1 / DIN 1045 "Beton und Stahlbetonbau:
Bemessung und Ausführung" und die DIN 1055 "Lastannahmen für Bauten" zu erfüllen.
Bei der Herstellung von Beton sind die Empfehlungen aus "Betonbauwerke in Abwasseranlagen",herausgegeben vom Bundesverband der Deutschen Zementindustrie Köln in seiner aktuellen Fassung, zu beachten.
Die Herstellung und Verarbeitung des Betons ist zu überwachen. Für ÜK2-Baustellen ist eine Prüfung der Konformität und Identitätsprüfung nach DIN 12 350 erforderlich. Der Auftragnehmer
hat die nach der DIN geforderten Geräte vorzuhalten, die notwendigen Prüfungen zu veranlassen und eine anerkannte Prüfstelle zur Überwachung zu beauftragen. Die Bestätigungen sind vor Baubeginn dem Auftraggeber und dem zuständigem Bauamt vorzulegen.
Hinsichtlich der Zusammensetzung von Transportbeton gelten die folgenden Angaben:
Sollten die Ergebnisse der Fremdüberwachungen des Lieferwerkes und die Feststellungen des Auftraggebers im Lieferwerk zu Beanstandungen Anlass geben, so ist der Auftraggeber berechtigt, weitere Betonlieferungen aus dem betreffenden Werk abzulehnen.
Bei Einsatz von Transportbeton ist daher unbedingt ein Reservetransportwerk zu benennen.
Die Betonrezeptur ist spätestens 14 Tage vor dem ersten Betonieren dem AG vorzulegen. Es ist ein Betoniertagebuch zu führen.
Ansonsten gilt grundsätzlich:
Alle Beton- und Stahlbetonteile sind aus wasserundurchlässigem Beton herzustellen. Es ist ein Beton mit einer niedrigen Hydratationswärmeentwicklung (NW) einzusetzen, um der Rißbildung entgegenzuwirken.
6.20.1  Wasserundurchlässiger Beton

Der mit der Bezeichnung "wasserundurchlässig" (wu) ausgeschriebene Beton muss die Eigenschaften der DIN EN 206-1 / DIN 1045, ZTV-W, ZTV-K aufweisen und ist nach DIN EN 12 390-8 zu prüfen.
Es ist - falls nicht anders gefordert - bei "wu-Beton" die Wasserundurchlässigkeitsklasse WUH1
einzusetzen. Nacharbeiten sind nachZTV-SIB*, ZTV-RISS* Richtlinie für Schutz und Instandhaltung von Betonbauteilen auszuführen. Der Beton ist unter den Bedingungen für eine ÜK2- Baustelle herzustellen.

6.20.2  Zementart

Die zur Ausführung kommenden Zemente müssen DIN EN 197 bzw. DIN 1164 konform sein.

Bei den Bauteilen gilt in der Regel:
für Hochbauten CEM I 32,5 N
für Bauten in Grund-/Abwasserbereichen CEM III/A und/oder CEM III/B 32,5 NW HS
Sollte der Bieter von den o.g. Angaben abweichen, ist dies vor Auftragsvergabe anzugeben. Die
genaue Rezeptur ist frühzeitig mit dem AG abzustimmen und zur Genehmigung vorzulegen.

6.20.3  Betonzusatzstoffe

Steinkohlenflugasche
Die Verwendung von Steinkohlenflugasche ist immer vom Auftraggeber zu genehmigen. Wenn latenthydraulische Betonzusatzstoffe (Steinkohlenflugaschen) verwendet werden, ist grundsätzlich und ohne Ausnahme Steinkohlenflugasche aus Kohlekraftwerken gemäß DIN EN 450 zu verwenden. Dem der Steinkohlenflugasche zugeordneten Prüfbescheid des DIBT muß die Flugasche-Herkunft ausgewiesen sein. Es darf nur Steinkohlenflugasche mit gültigem Prüfbescheid verwendet werden.

6.20.4  Gesteinskörnungen

Es dürfen nur Gesteinskörnungen nach DIN EN 12620 und DIN V 20000-103 verwendet werden.
Der Zuschlag muß die erhöhten Anforderungen der DIN erfüllen. Im Besonderen wird auf den erhöhten Widerstand gegen Frost- bzw. Frost-Tausalzangriff hingewiesen. Das Zuschlagsgrößtkorn ist bauteilbezogen festzulegen.

6.20.5  Abstandshalter

Als Bewehrungsabstandshalter dürfen nur Flächenabstandhalter aus Beton verarbeitet werden. Im übrigen sind die Forderungen der ZTV-K verbindlich. Der Einsatz von Einzelabstandhaltern aus Beton sind im Einzelfall nach ausdrücklicher Genehmigung des AG zugelassen. Es sind dann min. 4 Stück/m² einzusetzen. Kunststoffabstandhalter sind grundsätzlich nicht zugelassen.

6.20.6  Betonflächen

Alle Betonflächen der Sohlen sind abzuziehen und mit dem Reibebrett oder Flügelglätter zu glätten. Flächen, auf die Profilbeton aufgebracht wird, sind nur ebenflächig rauh abzuziehen. Alle Betonflächen, die nach Fertigstellung der Baukörper hinter einer Erdanschüttung (bis 50 cm unter Geländeoberkante) liegen, können schalungsrauh sein. Alle anderen Betonflächen sind, soweit nicht anders beschrieben, als glatte Betonflächen nach DIN 18331 auszuführen, mit der Einschränkung, daß diese stets frei von Kiesnestern, Abmehlungen, Sandanreicherungen und Wasserschlieren sind und eine Oberflächenabziehfestigkeit von ³ 1,5 N/mm2 haben. Wandoberflächen, Decken und sonstige nicht geschalte Betonflächen sind ohne besondere Vergütung sauber und ebenflächig herzustellen. Deckenflächen sind ausreichend nachzuverdichten.
Für Wände ist die Schalung mindestens ca. 2 cm über Sollhöhe auszuführen, die Dreikantleisten werden auf Sollhöhe angeordnet. Der frische Stahlbeton ist mindestens 2 cm höher einzubringen und ordnungsgemäß zu verdichten, so daß anschließend die oben anstehende wasser- und feinanteilreiche Betonschicht mit einer Lehre o. dgl. vollständig abgetragen wird. Anschließend ist der Beton auf Sollhöhe abzureiben, wobei Unebenheiten nachträglich abzuschleifen sind und Vertiefungen (durch verriebene Körner o. dgl.) beigearbeitet werden müssen.
Alternativ kann in die Wandkrone ein Hartstoffestrich eingerieben werden. Diese Maßnahme ist jedoch mit der örtlichen Bauleitung des AG frühzeitig abzustimmen. Es ist ein möglichst lunkerfreier Beton herzustellen.
Vor Erstellen der ersten Wandfläche ist eine Erprobungsfläche mit den für die Sichtbetonflächen
beschriebenen Materialien anzulegen. Diese ist der örtlichen Bauleitung frühzeitig vor dem  ersten Betonierabschnitt zu präsentieren. Eine gesonderte Vergütung hierfür erfolgt nicht.
Nach dem Erstellen der ersten Wandfläche hat eine Begutachtung durch die BL zu erfolgen. Diese Fläche wird ggf. akzeptiert und dann für die weitere Maßnahme als Referenzfläche herangezogen. Anschließend kann der zweite Betonierabschnitt ausgeführt werden.
Verzögerungen aufgrund mangelhafter Ausführung gehen zu Lasten des AN. Alle im fertigen Bauwerk sichtbar bleibenden Betonkanten sind durch Dreikantleisten (Kathetenlänge: 1,5 cm) zu brechen.

6.20.7  Schalung

Die herzustellenden Schalungen und Schalungsansätze müssen so dicht hergestellt werden, daß weder Zementleim, Feinmörtel oder Überschußwasser während des Betoniervorgangs austreten können. Hierzu ist dem AG ein Konzept vorzulegen (mögliche Lösung s. "Beton-Informationen" Heft 4/05, "Betonflächen mit Sichtbetonanforderungen", Bild 10.
Im übrigen sind die Forderungen der ZTV-K verbindlich.Mauerstärke (Schalungsabstandshalter) aus Kunststoff werden nicht zugelassen.

6.20.8  Dichtigkeitsprüfung

Becken sind einer Dichtigkeitsprüfung zu unterziehen. Die Dichtigkeitsprüfung hat vor Verfüllung des Bauwerks mit Boden zu erfolgen. Hierzu ist das vorgenannte Bauwerk bis zur Höhe des späteren Betriebswasserstandes mit Reinwasser aus der Grundwasserhaltung oder einem anliegendem Vorfluter zu füllen.
48 Stunden nach Beendigung der Füllung beginnt die eigentliche Dichtigkeitsprüfung. Sie erstreckt sich über  168 Stunden (7 volle Tage). Die Prüfung ist bestanden, wenn der Wasserspiegel nicht wesentlich absinkt und sich an der Außenseite der Wände keine Durchfeuchtungen zeigen. Beim Absinken des Wasserspiegels wird die Verdunstung entsprechend berücksichtigt.
Es gelten die einschlägigen Vorschriften. Die Kosten für die vorgenannte Prüfung wird in gesonderter Position des Leistungsverzeichnisses abgerechnet. Eine erneute Füllung des Bauwerkes, bedingt durch die Nichtabnahme während der 1. Prüfung wegen eventueller Undichtigkeiten oder dergl., wird dagegen nicht mehr vergütet.
Der Auftragnehmer haftet in vollem Umfang für eine Wasserundurchlässigkeit des Betons.

6.20.9  Arbeits-/Dehnungsfugen

Es sollen nur dort Fugen ausgeführt werden, wo diese aufgrund der statischen Berechnung erforderlich sind. Zusätzliche Fugen sind grundsätzlich genehmigungspflichtig und gehen zu Lasten des Auftragnehmers.
Ausbildung von Arbeitsfugen:
Zwischen Sohle und Wände sowie zwischen den einzelnen Wandabschnitten sind Arbeitsfugen
mit durchdringender Bewehrung erforderlich. Eine Dichtheit der Fugen soll auch ohne die Anwendung von Arbeitsfugenbänder erreicht werden. Bei allen Arbeitsfugen muss zu einem geeigneten Zeitpunkt nach dem Betonieren der Zementleim entfernt und das Korngerüst der Fugenfläche mittels Wasserstrahl freigelegt werden. Beim Betonieren der Wände, an die Dichtheitskriterien gestellt werden, ist im Anschlussbereich an die horizontale Arbeitsfuge ein Feinkornbeton 0/8 mm mit einer Schichtdicke von = 30 cm im Sinne einer Vorlaufmischung im gleichen Arbeitsgang mit dem weiteren Betonieren der Wand einzubringen.
Freie Arbeitsfugenflächen sind nach dem Freilegen des Korngerüsts gegen zu schneller Hydratationswärmeabgabe zu schützen.

Anforderung an Arbeitsfugenbänder:
Beständigkeit gegen alle Abwasserinhaltsstoffe, insbesondere auch gegen Mikroorganismen.
- Reißdehnung  300 %
- Reißfestigkeit 10 N/mm²  bei + 20°C
- Shore-Härte A 60 Einheiten
Ausbildung der Dichtungszone in Labyrinthform (Rippen und Riffeln) Einbindung in den 1. Be-
tonierabschnitt, ca. 40 % der Fugenbandbreite.

Anforderung an Dehnungsfugenbänder
bei  + 20°C  - 20°
Reißdehnung  %  350 200
Reißfestigkeit  N/mm²  12,5  10
Shore-Härte A Einheiten  6060

Vier- und sechseckiger Fugenschlauch, Ausbildung der Dichtungszone in Labyrinthform (Rippen und Riffeln). Einbau des Fugenschlauches zwingend in Fugenmitte, in der Regel Fugenbänder in Wänden bis 10 cm unter Wandoberkante.

Ausbildung der Dehnungsfugen:
Die zur Dehnungsfugenausbildung einzubauenden Hartschaumplatten sind so an den Betonflächen des ersten Betonteils zu befestigen, dass in einem Bereich von mindestens 10 cm Breite - gemessen von der Außenkante des Betons - keine Klebemittel o.ä. verwendet werden. Es ist ein Hartschaumstoff mit feinporiger Oberfläche und einem Raumgewicht von 30 kg/m³ einzubauen.

Verschließen der Dehnungsfugen:
Der zur Dehnungsfugenausbildung eingebaute Hartschaumstoff ist mit einem geeigneten Werkzeug bis zu einer Tiefe, die der dreifachen Fugenbreite entspricht, zu entfernen. Die Fugenflanken müssen glatt, lunkerfrei und ohne Ausbrüche sein. Lunkerstellen und Ausbrüche sind mit Haftemulsion vorzustreichen und mit einem geeigneten kunststoffvergüteten Mörtel zu glätten. Sind erkennbare Umläufigkeiten im Beton im Bereich der Fugenflanken festzustellen, so sind diese Stellen mit einem geeigneten Verkieselungsmittel zu behandeln, das bis zur Sättigung des Betons aufzutragen ist.
Die Kompressionsprofile sind für folgende Wasserdrücke auszulegen: 10 m Wassersäule

Anforderung an das Kompressions-Dichtprofil:
Gummi mit geschlossen-zelliger Struktur, glatter geschlossener Oberfläche.
Beständigkeit gegen alle Abwasserinhaltsstoffe, insbesondere auch gegen Mikroorganismen.
UV-, Ozon- und Sauerstoffbeständigkeit (bis 98 % O2-Konzentration).

Rückstellspannung bei Mindestverformung (25 % nach DIN 4.060)
nach Relaxation  0,15 N/mm²
Reißfestigkeit  3,00 N/mm²
Reißdehnung250  %
Die Fugenabdichtung erfolgt in der Regel an den Innenflächen der Becken/Rinnen, der Wandoberkante und an der Wandaußenseite bis 20 cm unter späteres Erdreich. Der Einbau der Kompressions-Dichtprofile sowie die erforderlichen Vorarbeiten dürfen nur durch Firmen ausgeführt werden, die nachweislich vergleichbare Arbeiten im größeren Umfang zufrieden-stellend ausgeführt haben.

6.20.10  Bewehrung

Sämtliche Stahlbeton-Positionen sind ohne Stahlbewehrung anzubieten, die in besonderer Position erfasst ist. Die Abrechnung des Stahles erfolgt nach den Stahllisten der Bewehrungs-pläne, ohne Zuschlag für Verschnitt, Bindedraht etc. Baustahlgewebe wird nach den Mattenlisten abgerechnet. Die geforderte Betonüberdeckung ist durch eine ausreichende Anzahl von Abstandhaltern sicherzustellen. Für die Wandbewehrung sind je m² mindestens 4 Abstandhalter vorzusehen, für Bewehrungskörbe von Stützen darf der senkrechte Abstand der Abstandhalter 1 m nicht überschreiten.
Es sind Abstandhalter aus Faserbeton oder dichtem Zementmörtel zu verwenden, die Wasserundurchlässigkeit muss gewährleistet sein. Vor dem Betonieren hat eine Abnahme der Bewehrung durch die zuständige Bauaufsicht oder einen Beauftragten des Auftraggebers stattzufinden. Die Abnahme ist frühzeitig telefonisch anzumelden (1 - 2 Tage zuvor).

6.20.11  Betondeckung

Für alle wasser- und erdberührten Bauteile muss die Betondeckung von mindestens 4 cm an jeder Stelle eingehalten werden.

6.20.12  Nachbesserungen

Bei unvermeidlichen Nachbesserungen ist grundsätzlich eine Arbeitsanweisung zu erstellen und
die Zustimmung der AG-Bauleitung einzuholen. Im übrigen gelten die Forderungen der ZTV-K und ZTV-SIB.

## Rohrverlegungsarbeiten
6.21  Rohrverlegungsarbeiten

Für die einzelnen Rohrleitungen ist eine Statik anzufertigen, die vor der Lieferung vorzulegen ist. Sämtliche Rohrverlegungsarbeiten haben in vollständig wasserfreier Baugrube zu erfolgen. Die Rohre dürfen nur mit besonderen Verlegegeräten in die Baugrube abgelassen und damit auch hier weiter behandelt werden. Um eine möglichst genaue Lage der Rohre zu gewährleisten, ist die Verlegung mit Lasergeräten unbedingt vorgeschrieben.

Der Nachweis der Dichtigkeit ist unter allen Umständen unter Beachtung der maßgebenden DIN-Vorschriften zu führen. Das Verfahren der Prüfung ist mit dem Auftraggeber abzustimmen und von diesem zu genehmigen. Die dazu erforderlichen Wassermengen und Geräte sind vorzuhalten. Die Kosten für die Druckprobe werden nach besonderer Position vergütet.
Über das Ergebnis ist ein Protokoll zu fertigen. Dies ist unaufgefordert und umgehend dem AG vorzulegen. Sollten sich später trotz der Prüfung Undichtigkeiten der Rohrleitungen zeigen, so hat der Unternehmer diese auf seine Kosten zu beseitigen.
Erst nachdem eine Haltung verlegt, auf Wasserdichtigkeit geprüft und abgenommen ist, darf mit der Verfüllung der Baugrube begonnen werden. Der Boden ist lagenweise zu verdichten. Die einzelnen Rohr- und Schachthöhen (Sohle und Oberkante) sind jeweils mit dem Nivelliergerät zu kontrollieren, aufzulisten und in die Abrechnungspläne einzutragen.
Beschädigte Rohre sind noch auf den Fahrzeugen des Lieferers von der Abnahme auszuschließen. Die Rohre dürfen nur mittels geeignetem, dem Rohrgewicht entsprechen dem Gerät in die Baugrube abgelassen werden. Sie sind vorher sorgfältig zu reinigen. Ein einwandfreies zentrisches Einziehen der Rohre in die Muffen bzw. Kupplungen muss sichergestellt sein.
Verlegearbeiten
Richtlinie für die Verlegung der Rohrleitungen ist die DIN EN 1610, ZTV A-StB 89 (Zusätzliche Technische Vertragsbedingungen und Richtlinien für Aufgrabungen in Verkehrsflächen) und ZTV E-StB 94 (Zusätzliche Technische Vertragsbedingungen und Richtlinien für Erdarbeiten im Straßenbau).

## Rohrmaterialien
6.22  Rohrmaterialien

6.22.1  Beton-/Stahlbetonrohre und -schächte nach DIN 4032 / 4034 / 4035

Es sind ausschließlich Rohre, Schächte und sonstige Bauteile entsprechend der FBS-Qualitätsrichtlinien einzusetzen. Für die Herstellung der Betonbauteile ist HS-Zement vorgeschrieben. Die Rohrstöße sind mit Dichtmitteln nach DIN 4060 aus Elastomeren als Gleitringdichtung mit dichten Strukturen, hohlraumfrei als Kompressionsdichtung, werkseitig fest in der Muffe eingebaut, abzudichten.

6.22.2  PE-HD-Rohre

Die PE-HD Rohre müssen der DIN 8074 bzw. DIN 8075 entsprechen und der Hersteller muss über das RAL-Gütezeichen verfügen. Nahtlos bzw. segmentierte Formstücke sind nur aus Rohren mit RAL-Gütezeichen zu fertigen. Ferner muss der Hersteller der Rohre und Formstücke nach DIN ISO 9001 zertifiziert sein.
Die zu verwendenden Formmassen müssen in der Werkstoffliste der Gütegemeinschaft Kunststoffohre e.V. Bonn gelistet sein und den Anforderungen der Güterichtlinie R 14.3.1 entsprechen.
Die PE-HD Rohre und Formstücke werden im Heizelementstumpfschweißverfahren miteinander
verbunden. Die Arbeiten dürfen nur von geschultem und erfahrenem Personal mit Kunststoffschweißprüfung nach DVS 2212 bzw. GW 330 ausgeführt werden. Die Kunststoffschweißmaschinen müssen der DVS 2208 Teil 1 entsprechen, über einen CNC weggesteuerten Schweißablauf verfügen und mit einer fortlaufenden automatischen Schweißprotokollaufzeichnung (konstanter Soll-/Ist-Wertvergleich) gemäß DVS 2207 ausgerüstet sein. Jede Schweißnaht ist dauerhaft zu kennzeichnen, so daß sie dem zugehörigen Schweißprotokollausdruck zugeordnet werden kann. Die Schweißprotokolle sind dem AG nach Beendigung der Schweißarbeiten als Dokumentation zu übergeben.
Beim Heizwendelschweißverfahren ist nach den DVS-Merkblättern 2207 und 2208 zu verfahren.
Die Arbeiten dürfen nur von geschultem und erfahrenem Personal mit Kunststoffschweißprüfung nach GW 330 ausgeführt werden. Die Heizwendelschweißgeräte müssen der DVS 2208 Teil 1 entsprechen, über eine Strom- und Widerstandskontrolle sowie eine Schweißprotokollaufzeichnung verfügen. Die Vorbereitung der Rohrenden im Schweißbereich muß durch einen Rotationsschaber erfolgen. Jede Schweißnaht ist dauerhaft zu kennzeichnen, so daß sie dem zugehörigen Schweißprotokollausdruck zugeordnet werden kann. Die Schweißprotokolle sind dem AG nach Beendigung der Schweißarbeiten als Dokumentation zu übergeben.
Richtlinie für die Verlegung der Rohrleitungen ist die DIN EN 1610, ZTV A-StB 89 (Zusätzliche Technische Vertragsbedingungen und Richtlinien für Aufgrabungen in Verkehrsflächen) und ZTV E-StB 94 (Zusätzliche Technische Vertragsbedingungen und Richtlinien für Erdarbeiten im
Straßenbau).
Grundsätzlich sind die Leitungen in der Leitungszone mit Steinsand o.ä. zu ummanteln. Die Ummantelung ist bis 30 cm über Rohrscheitel zu führen. Es sollte angestrebt werden die Schweißarbeiten an den PE-HD-Rohren außerhalb der Baugrube durchzuführen. Sollten trotzdem Kopflöcher für die Schweißmaschine ausgehoben werden, so ist dies frühzeitig der örtlichen Bauleitung mitzuteilen. Die Abrechnung erfolgt dann nach den Positionen des Grabenaushubs.

6.22.3  GFK-Rohre

Für den Einbau von GFK-Rohren und -Formteilen ist die DIN EN 1610, ATV-Arbeitsblätter A139 und A142 und die Einbaurichtlinien für GFK-Rohre des Kunststoffohrverbandes zu beachten.

6.22.4  Transport und Umschlag von PE-umhüllten Rohren

Bei Transport und Umschlag ist eine sachgerechte Handhabung vorgeschrieben. Die PE umhüllten Rohre dürfen nur mit Gewebegurten oder gummierten Anschlagmitteln ohne scharfkantige Beschläge bewegt werden. Unter  Beachtung der UVV sind auch Vakuum-
Hebezeuge zulässig. Auf keinen Fall dürfen Ketten oder Drahtseile benutzt werden. Beim Transport dürfen die Rohre nicht mit ungeschützten scharfkantigen Fahrzeugteilen in Berührung
kommen. Das Ablegen der Rohre hat bei tragfähigem Boden auf 4 bis 5 Kanthölzer von je 100 mm Höhe zu erfolgen.

6.22.5  Faserzementrohre

Die Herstellung, Gütesicherung, Lieferung und Anwendung von Faserzementrohren Schachtbauwerke/Fertigteile hat unter Beachtung der EN 588, DIN 19.850 und 19.840 zu erfolgen. Für das Bauprodukt sind entsprechende Übereinstimmungsnachweise einer anerkannten Zertifizierungsstelle vorzulegen.

6.22.6  Schachtbauwerke/Fertigteile

Schachtbauwerke/Fertigteile sind - soweit nicht anders beschrieben - mit Steigeisen nach DIN V 19.555 Form B aus Edelstahl auszurüsten. Schachtformteile untereinander sind mit Lastübertragungsring und schmierender Gleitringdichtung mit Fugenverschluss nach DIN 4.060 abzudichten. Schachtanschlüsse sind gelenkig auszubilden. Für kritische Einbaufälle ist eine prüffähige statische Berechnung vor Ausführung vorzulegen.

6.22.7  Lieferbedingungen für Rohrleitungen
a) Der Auftragnehmer hat die Zustimmung des Auftraggebers vor Vergabe eines Auftrages zur Rohrlieferung einzuholen. Eine nachträgliche Übertragung von Lieferungen an andere Werke ist ausdrücklich ausgeschlossen.
b) Der Auftraggeber behält sich vor, im Rohrlieferwerk oder bei einer anerkannten Prüfanstalt einzelne Rohre nach seinem Ermessen auf Scheiteldruck, Innendruck oder andere Eigenschaften prüfen zu lassen. Die Kosten hierfür übernimmt der Auftraggeber.
c) In die jeweilige Position ist einzurechnen, sofern nicht in gesonderter Position erfasst:
- Sämtliche Transporte der Rohre,
- Verlegung der Rohre in Einzellängen,
- Alle erforderlichen Passlängen,
- Erstellung der Rohrstatik bzw. Nachweis der Tragfähigkeit.
Die entsprechenden Sicherheitsbestimmungen sind einzuhalten.
d)Alle Rohre sind mit dem Herstellungsdatum im Werk zu kennzeichnen. Die Kennzeichnung ist so anzubringen, dass vor dem Einbau an der Einbaustelle eine einwandfreie Ablesung möglich ist.
e) Die Rohrlieferungen verstehen sich mit allen Dichtungen im Muffenbereich.
f) Die Anschlüsse der Rohrleitungen an Bauwerke und Schächte sind so auszuführen, dass im Anschluss an das ins Bauwerk eingebundene Rohr bzw. an die Schachtanschlüsse zwei Gelenkstücke mit einer Länge von je 1,0 m eingebaut wird. Bei Steinzeugrohren sind die einzusetzenden Rohrstücke mit der Innenfläche des Bauwerks bündig auszuführen. Die einbindende Fläche der Rohre ist aufzurauhen (STZ) bzw. mit einem Haftanstrich zu versehen (Beton). Die Anschlüsse sind durch Verpreßschläuche abzudichten.

## Mauerwerksarbeiten
6.23  Mauerwerksarbeiten

Für die Herstellung des Mauerwerks ist der Festigkeitsnachweis durch ein amtliches Prüfzeugnis nachzuweisen. Es dürfen nur Materialien verwendet werden, die den Normen und Gütebestimmungen entsprechen.

6.23.1  Probestücke

Auf Verlangen des AG sind der Bauleitung ohne besondere Vergütung Probesteine, Musterstücke oder Prüfzeugnisse vorzulegen. Es sind evtl. Probestücke oder -flächen nach Wahl der Bauleitung anzufertigen und ggf. wieder zu entfernen.

6.23.2  Lagerung

Bei der Lagerung der Steine ist darauf zu achten, dass die zugelassene Deckenbelastung nicht überschritten wird. Andernfalls sind entsprechende Unterstützungsmaßnahmen vorzusehen.

6.23.3  Maßeinhaltung

Das Mauerwerk ist lot- und fluchtgerecht unter Beachtung der DIN 18201 bzw. 18202 herzustellen.Die Genauigkeitsgruppe B wird zugrunde gelegt. Das Mauerwerk ist verbandsgerecht zu mauern. Es ist besonders auf vollfugige Herstellung zu achten; auch die inneren Fugen sind zu verfüllen. In allen Geschossen sind genau 1,00 m über OKFF an den angegebenen Stellen Höhenbolzen anzubringen und bis zur Freigabe durch den AG vorzuhalten. Alle Aussparrungen, Durchbrüche und Schlitze sind in entsprechenden Plänen eingetragen bzw. werden örtlich angegeben. Diese Angaben hat der AN genau zu beachten. Alle durch den AN zu vertretenden Stemm-, Bohr- und Schneidearbeiten gehen zu Lasten des AN.

6.23.4  Arbeitsweise

Anschlüsse an Stahlbetonteile sind grundsätzlich durch geeignete Verbindungen, welche mit einzubetonieren sind, herzustellen. Bei Anschlüssen von Mauerwerk an Sichtbetonteile ist darauf zu achten, dass der Sichtbeton nicht beschädigt oder verschmutzt wird. Sofern Arbeitsunterbrechungen notwendig werden, müssen Gerüste gesäubert bzw. zurückgeklappt werden, damit keine Verschmutzung durch Witterungseinflüsse entsteht. Die Einheitspreise schließen die Herstellung aller Ecken, Laibungen und Pfeilervorlagen ein.

## Gerüste
6.24  Gerüste

Sämtliche für die Durchführung der ausgeschriebenen Arbeiten erforderlichen Gerüste sind in die Einheitspreise einzukalkulieren, sofern in der Beschreibung der einzelnen Positionen nichts anderes genannt ist. Dies gilt auch für Gerüste von mehr als 2,0 M Höhe. Der Auftragnehmer hat die Mitbenutzung und Ergänzung von Rüstungen durch andere Auftragnehmer auf Verlangen der Bauleitung zu gestatten, soweit dadurch die ordnungsgemäße Ausführung der ihm übertragenen Arbeiten und deren rechtzeitige Fertigstellung nicht behindert wird.
Benutzt der Auftragnehmer fremde Rüstungen, Geräte und Hebezeuge, so übernimmt er die volle Verantwortung für die Sicherheit, Brauchbarkeit und Tragfähigkeit dieser Rüstungen und Geräte. Der Auftragnehmer haftet für jeden Schaden, der infolge der Mitbenutzung an den Rüstungen und Geräten entsteht.
Das Zurückbauen von Rüstungen darf nur mit Genehmigung der Bauleitung erfolgen.Vor dem Aufbau ist dem AG eine Gefährdungsbeurteilung und die und Montageanweisung zu übergeben.
Der Gerüstbauunternehmer beauftragt eine befähigte Person mit der Aufsicht über die Gerüstbau arbeiten und weist diese in die Gefährdungsbeurteilung und Montageanweisung ein.
Die Schutzdächer über Eingängen und/oder Toranlagen sind als erstes herzustellen. Sind bestimmte Teile des Gerüstes nicht einsatzbereit (auch bei Auf- und Abbau), so ist dieses mit dem Verbotsschild "Zutritt verboten" zu versehen.
Es ist eine Aufbau- und Verwendungsanleitung aufzustellen und diese dem AG zu übergeben. Das Gerüst ist an jedem Aufgang mit einem Kennzeichnungsschild zu versehen. Die Entfernung der Anker im Zuge der Fassadenplattenmontage muss in Abstimmung mit dem Gerüstbauer erfolgen. Hier sind durch diesen vorher entsprechende Ersatzanker im Bereich der Fassadenfugen anzubringen. Hierüber ist der AG zu informieren.
Es wird hier auf die "Handlungsanleitung für den Umgang mit Arbeits- und Schutzgerüsten"  (BGI 663) der BG Bau hingewiesen.

## Los 2 Kanalbau Latroper Straße
Datum: 02.12.2025
EP-Anteile: Löhne; Stoffe; Geräte; Sonstige

*Hinweis: Hinweis:*
Gültigkeit der Positionen:

Die nachstehend ausgeschriebenen Positionen gelten mit den gebildeten Einheitspreisen, Kapitel-, Bereichs- und Titelübergreifend, auch wenn sie dort nicht explizit aufgeführt sind.

Hinweis zur Abrechnung:
Es wird explizit auf Punkt 6.17 der Vorbemerkungen verwiesen.
Die Abrechnung erfolgt Haltungsbezogen. Alle Positionen sind im Zuge der Aufmaßerstellung der entsprechenden Haltung zuzuordnen, um die Baukosten entsprechend buchhalterisch aufteilen zu können.

### Bereich 1 Baustelleneinrichtung

#### Abschnitt 1.1 Einrichtungen Auftragnehmer

*Hinweis: Hinweis zur Baustelleneinrichtung*
Hinweis zur Baustelleneinrichtung:

Die Position Baustelleneinrichtung im Bereich Kanalbau ist als Zulage zum Los Straßenbau vorgesehen. (Im Straßenbau ist die Baustelleneinrichtung in die einzelnen Positionen einzukalkulieren.)
Die grundlegenden Leistungen zur Baustelleneinrichtung werden über den deutlich umfangreicheren Straßenbau vergütet.

**1.1.10 Baustelle einrichten für den Kanalbau**
*** Pauschalposition
Baustelle für den Kanalbau einrichten als Zulage zur Baustelleneinrichtung des Straßenbaus. Im Preis eingeschlossen sind: An- und Abfuhr, Ab- und Aufladen, Umbauen und Vorhalten aller für die Bauausführung erforderlichen Einrichtungen wie Geräte, Maschinen, Bauwagen, -buden, Lagerschuppen, Aufenthaltsräume und Abortanlagen, Absperrung u. Beleuchtung der Baustelle sowie
Heranbringen von Wasser, Gas und Strom von den vom
Auftraggeber bezeichneten Stellen bis zur jeweiligen
Anschlussstelle im Bereich der Baustelle, ausgenommen
Einrichtungen für Sonderarbeiten, wie z.b.
Wasserhaltung, Vortriebsarbeiten usw., jedoch nur
soweit dafür im Leistungsverzeichnis besondere Ansätze
enthalten sind.
Die geforderte Vergütung für diese Position wird zur
Hälfte bei der 1. Abschlagszahlung berücksichtigt. Die
Restsumme wird erst nach Abbau und Abfuhr der gesamten
Baustelleneinrichtung fällig.
Menge: 1,000 psch

### Bereich 2 Verkehrsregelung

#### Abschnitt 2.1 Umleitung, Regelung

*Hinweis: Hinweis zur Verkehrssicherung*
Hinweis zur Verkehrssicherung:

Die Position Verkehrssicherung im Bereich Kanalbau ist als Zulage zur Verkehrssicherung im Los Straßenbau vorgesehen.
Die grundlegenden Leistungen zur Verkehrssicherung werden über die vorgenannte Position vergütet.

**2.1.10 Verkehrssicherung (Zusatz Kanalbau)**
*** Pauschalposition
Maßnahmen zum Aufstellen, Vorhalten und Betreiben von
Einrichtungen zur Sicherung und Aufrechterhaltung des
öffentlichen und Anliegerverkehrs auf der Baustelle,
entsprechend der Schutz- und Sicherheitsmaßnahmen nach
den Unfallverhütungsvorschriften, den Bestimmungen der
zuständigen Straßenverkehrsbehörde sowie den
Richtlinien für die Sicherung von Arbeitsstellen an
Straßen (DIN 18299, Ziff.4.2.9 u. 4.2.10) und die
ZTV-SA, Zusätzliche Technische Vertragsbedingungen u.
Richtlinien für Sicherungsarbeiten an Arbeitsstellen an
Straßen, z.B. Bauzäune, Schutzgerüste, Hilfsbauwerke,
Beleuchtungen, Leiteinrichtungen usw., wenn nicht
gesondert ausgeschrieben.
Nach Beendigung der Bauarbeiten die Einrichtungen
beseitigen und die benutzten Flächen in den
ursprünglichen Zustand versetzen.
Die Kosten für die verkehrsrechtlichen  Anordnungen
sind in diese Position einzurechnen.
Die Qualifikation eines zu benennenden Verantwortlichen
für die Sicherungsarbeiten an Arbeitsstellen gemäß dem
"Merkblatt über Rahmenbedingungen für erforderliche
Fachkenntnisse zur Verkehrssicherung von Arbeitsstellen
an Straßen ( MVAS 1999 )" ist zur Auftragserteilung
nachzuweisen.
Die geforderte Vergütung für diese Position erfolgt
anteilig zum Baufortschritt.
Menge: 1,000 psch

#### Abschnitt 2.2 Aufrechterhaltung, Baustraßen

*Hinweis: Hinweis zur Baustraße*
Stahlplatten oder Ähnliches zur besseren Befahrbarkeit der Baustraße, welche auf die neu verbaute Frostschutzschicht aufgelegt werden, sind über die Position Verkehrssicherung abgedeckt.

**2.2.10 Befahrbare Abdeckung bis 3,0 m**
Befahrbare Abdeckung der bis 3,00 m breiten Baugrube
für Verkehrslasten bis 300 KN verkehrssicher
herstellen, vorhalten und wieder ausbauen einschl. der
erforderlichen Auflagerausbildung und Herstellung
erforderlicher Anrampungen. Einen geprüften statischen
Nachweis unaufgefordert ohne besondere Vergütung
vorlegen. (Der Abrechnung wird das Aufmaß der
abgedeckten offenen Baugrubenfläche ohne seitliche
Auflagerfläche zugrunde gelegt.)
Menge: 20,000 m²

### Bereich 3 Mischwasserkanal

*Hinweis: Allgemeine Hinweise*
Allgemeine Hinweise:

Anfallender Aushub, Schutt usw. sind vom AN abzufahren und auf einer dafür zugelassenen Abfallbeseitigungsanlage zu
beseitigen. Eine Beseitigung außerhalb solcher Anlagen ist nur zulässig, wenn hierfür die erforderliche abfallrechtliche Ausnahmegenehmigung vorliegt.
Die in den Aushub- und Verfüllpositionen angesetzten Massen im Bereich des Straßenvollausbaus beziehen sich auf das Erdplanum nach Abbruch und Aufnahme des Straßenoberbaus.
Eventuell erforderliche Mehrmassen zu provisorischen Auffüllungen des Rohrgrabens während der Bauphase bis Schotter- oder Asphaltoberkante sind in die Einheitspreise einzukalkulieren.

Die im Bodengutachten aufgeführten "Auffüllungsmaterialien", welche einer Verwertung zugeführt werden sollen, sind vollständig über das Los "Straßenbau" erfasst und abzurechnen.

Der Straßenaufbruch wird in Abschnitte aufgeteilt. Dem entsprechend ist der Kanalbau auf den Ablauf des Straßenbau abzustimmen. Eine besondere Vergütung hierzu erfolgt nicht.
Der zur Grubensicherung erforderliche Bauzaun ist in die entsprechende Rohrposition bzw. in die Verkehrssicherung Kanalbau mit einzukalkulieren und wird nicht gesondert vergütet.

Der eigentliche Baubereich ist möglichst kurz zu halten, damit die Beeinträchtigungen für die Anliegerverkehr auf ein Minimum reduziert werden.

Rettungswege sind immer und insbesondere nach Arbeitsende  wieder herzustellen.

#### Abschnitt 3.1 Senkrechte Wände

**3.1.10 Aushub Homogenbereich ERD1 bis ERD2; Tiefe 0,0 - 2,50 m**
Boden bzw. Material nach DIN 18300 für Baugruben der
Kanäle und Bauwerke gemäß Homogenbereich ERD1 bis ERD2 ausheben, den zum Verfüllen der Baugruben erforderlichen und geeigneten Aushubboden verfahren, lagern und wieder einbauen. Die verdrängten Bodenmassen gehen in das Eigentum des AN über und werden beseitigt.
Grabensohle nach Zeichnung profilgemäß und nach DIN 1610
abgleichen.
Nach Fertigstellung der Kanäle und Bauwerke die
Baugruben gemäß ZTV wieder verfüllen und verdichten.
Für Baugrubentiefen bis 2,50 m.

Boden bzw. Material gemäß Ersatzbaustoffverordnung (EBV) in Straßenoberbau von > BM-F3 sowie in Homogenbereich ERD1 BM-F1 und Homogenbereich ERD2 vom BM-0.

Vor Beginn der Aushubarbeiten sind die
Abrechnungsgrenzen für die unterschiedlichen
Homogenbereiche (falls vorhanden) gemeinsam vor Ort festzulegen.
Die Ausführungen des beigefügten Baugrundgutachtens
sind zu beachten.
Menge: 130,000 m³

*Hinweis: Hinweis zur Verbauposition*
Hinweis zur Verbauposition:

Die Verbauposition ist entgegen der Aushubposition ab Geländeoberkante (Straßenoberkante) gerechnet worden.
Je nach Ausführungsweise des Auftragnehmers ist weniger oder in Teilbereichen kein Verbau erforderlich.

**3.1.20 Verbau Wahl AN**
Baugrubenwände mit Verbau nach Wahl des Unternehmers
verkleiden. Der Verbau muss den Richtlinien der
Berufsgenossenschaft und den gültigen techn.
Vorschriften (ZTVE, DIN 4124) entsprechen. Den Verbau
einschl. der Aussteifung erschütterungsfrei einbauen,
vorhalten und wieder entfernen. Die Kontrolle des
Verbaus während der Vorhaltezeit ist in diese Position
einzurechnen.
Die Abrechnung des Verbaus erfolgt nach bodenberührter
Fläche, der 10 cm breite Überstand der Saumbohlen wird
mitgerechnet.
Unabhängig vom ausgeführten Verbau beträgt die
Abrechnungsstärke bis 4,00 m Tiefe 2 x 0,10 m; ab 4,01
m Tiefe 2 x 0,15 m.
Baugrubentiefe entsprechend der Bodenaushubposition.
Es wird folgender Verbau angeboten:

'.....................................'
Menge: 270,000 m²

**3.1.30 Statische Berechnung Verbau**
Liefern geprüfter rechnerischer Nachweise für die
Standsicherheit des gewählten Verbaus.
Diese Position wird nur auf Anordnung der Bauleitung
ausgeführt.
Menge: 1,000 Stck

#### Abschnitt 3.2 Zulagen Bodenaushub

**3.2.10 Handschachtung Homogenbereich ERD1 bis ERD2; Tiefe 0,0 - 2,50 m**
Boden des Homogenbereichs ERD1 bis ERD2; Tiefe 0,0 - 2,50 m für die Baugruben der Kanäle und Bauwerke in Handarbeit
ausschachten, den zum Verfüllen der Baugrube
erforderlichen und geeigneten Aushubboden seitlich
lagern.
Die verdrängten Bodenmassen gehen in das Eigentum des
AN über und werden beseitigt (soweit die Abfuhr des
verdrängten Bodens nicht in den entsprechenden
Positionen -z.b. Ersatz für zur Verfüllung nicht
geeigneten Bodens, Sauberkeitsschicht usw.-
einzukalkulieren ist). Grabensohle nach Zeichnung,
profilmäßig nach DIN EN 1610 abgleichen.
Nach Fertigstellung der Kanäle und Bauwerke die
Baugruben gemäß ZTV mit seitlich gelagertem Boden
verfüllen und erdichten.
Baugrubentiefen 0 bis 2,50 m.
Menge: 5,000 m³

**3.2.20 Zulage Homogenbereich ERD2 ohne Sprengen**
Schwer lösbaren Fels des Homogenbereichs ERD2 nach
alter DIN 18.300 - Klasse 7 - in der Baugrube ohne
Sprengarbeit lösen und ausheben.
Als Zulage zu den Erdaushubpositionen.
Menge: 55,000 m³

**3.2.30 Zulage Ziegel- / Bruchsteinmauerwerk**
In der Baugrube vorgefundenes Ziegel /
Bruchsteinmauerwerk abbrechen.
Als Zulage zum Erdaushub.
Menge: 2,000 m³

**3.2.40 Zulage unbewehrter Beton**
In der Baugrube vorgefundenen unbewehrten Beton
abbrechen. Als Zulage zum Erdaushub.
Menge: 2,000 m³

**3.2.50 Zulage Stahlbeton**
In der Baugrube vorgefundenen Stahlbeton abbrechen.
Als Zulage zum Erdaushub.
Menge: 2,000 m³

**3.2.60 Handschachtung Querschläge Homogenbereich ERD1 bis ERD2**
Boden des Homogenbereichs ERD1 bis ERD2 in Handarbeit für das Herstellen von Querschlägen zwecks Feststellung der
Lage von Leitungen in einer Breite von etwa 0,80 m und
einer Tiefe von 0,0 bis 1,75 m ausheben, den zum
Verfüllen der Baugruben erforderlichen und geeigneten
Aushubboden lagern. Die übrigbleibenden Bodenmassen
gehen in das Eigentum des AN über und werden beseitigt.
Die Baugruben gemäß ZTV wieder verfüllen und
verdichten.
Menge: 10,000 m³

#### Abschnitt 3.3 Hindernisse, Kabelkreuzungen

**3.3.10 Kreuzung bis 300 mm**
Kreuzungen mit einer oder mehreren Kabel-, Ver- und
Entsorgungsleitungen bis zu einer Gesamtbreite von 300
mm. Die Kabel bzw. die Leitungen aufhängen, sichern und
bei den Verfüllarbeiten den beim Aushub vorgefundenen
Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 7,000 Stck

**3.3.20 Kreuzung 300-600 mm**
Kreuzungen mit einer oder mehreren Kabel-, Ver- und
Entsorgungsleitungen bis zu einer Gesamtbreite von über
300 bis 600 mm. Die Kabel bzw. die Leitungen aufhängen,
sichern und bei den Verfüllarbeiten den beim Aushub
vorgefundenen Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 1,000 Stck

**3.3.30 Kreuzung größer 600 mm**
Kreuzungen mit einer oder mehreren Kabel-, Ver- und
Entsorgungsleitungen bis zu einer Gesamtbreite von über
600 mm. Die Kabel bzw. die Leitungen aufhängen,
sichern und bei den Verfüllarbeiten den beim Aushub
vorgefundenen Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 1,000 Stck

**3.3.40 Kabel-, Ver- und Entsorgungsleitungen im "schleifenden Schnitt"**
Kabel-, Ver- und Entsorgungsleitungen im "schleifenden
Schnitt" (< 45°), innerhalb oder am Rand bzw. parallel
zum Rohrleitungsgraben verlaufend, sichern und nach
Beendigung der Rohrverlegungsarbeiten nach Angabe des
Versorgungsleitungseigentümers sowie der Bauleitung wie
vorgefunden fachgerecht betten und abdecken einschl.
Lieferung aller erforderlichen Materialien (Sand,
Abdeckhauben etc.). Die erhöhten Aufwendungen bei der
Behandlung sehr alter Kabel und Rohre sind bei der
Preisbildung zu berücksichtigen. Kabel und Leitungen
mit einem Außendurchmesser bis einschl. 16 cm, die
unmittelbar oder in einem Abstand bis einschl. 20 cm
zusammenliegen, werden als eine Einheit abgerechnet.
Sonst erfolgt getrennte Abrechnung. Alle übrigen
Aufwendungen sind, wie in dem Hinweis der Vorpositionen
beschrieben, abgegolten.
Menge: 10,000 m

#### Abschnitt 3.4 Abbrechen, Abmauern, Verdämmen

**3.4.10 Abbruch Kanalleitung DN 300 B**
Alte Kanalleitung DN 300 Beton in der Baugrube bzw. im Baufeld der Straße inkl. Böschung abbrechen, inkl. Stellung aller Geräte und Maschinen. Das Abbruchmaterial geht in das Eigentum des AN über und ist fachgerecht zu entsorgen.
Menge: 15,000 m

**3.4.20 Zulage Schachtabbruch Fertigteile innerhalb**
Alte Einsteigeschächte bestehend aus Schachtabdeckung,
Ausgleichs- ringen, Schachtringen, Schachtunterteilen
und evtl. vorhandenem Fundament innerhalb der neuen
Baugrube abbrechen.
Die Abbruchmaterialien gehen in das Eigentum des AN
über und werden beseitigt.
- Innendurchmesser 1,0 m
- Schachttiefe 1,5 bis 2,0m
Als Zulage zum Erdaushub.

Schacht: FG062R0040
Menge: 1,000 Stck

**3.4.30 Abmauern DN 300**
Alte Kanalleitung  DN 300 mit 24 cm dickem Mauerwerk
aus Kanalklinkern abmauern, einschl. Reinigung der
Leitung im Bereich der Abmauerungsstelle.
Menge: 2,000 Stck

#### Abschnitt 3.5 Bodenersatz, Leitungs- und Bettungszone

*Hinweis: Hinweis zu Bodenersatz*
Hinweis zu Bodenersatz:

In den folgenden Positionen ist zuberücksichtigen, dass bei dem verdrängten Boden nur die Abfuhr des Bodens vergütet wird. Alle übrigen Arbeitsgänge, die sich auf die Verdrängung des Bodens beziehen, werden in den entsprechenden Bodenpositionen abgerechnet. Erfolgt die Abrechnung nach Lieferscheinen, ist dem AG ein Soll-Ist-Nachweis vorzulegen. Die Abrechnungsmenge beträgt max. die
Soll-Menge des Soll-Ist-Nachweises.

**3.5.10 Vorabsiebung liefern, einbauen für Untergrundverbesserung**
Vorabsiebung der Körnung 0/56 mm, maximal 15 %
Feinanteil mit einer Korngröße < 0,063 mm, als Untergrundverbesserung liefern, einbauen und verdichten.
Die verdrängten, ungeeigneten Bodenmassen gehen in das Eigentum des AN über und werden beseitigt. Umrechnungsfaktor 2 to = 1 m3 verdrängte Bodenmassen.
Die Abrechnung erfolgt nach Wiegescheinen.
Diese Position wird nur auf Anordnung der Bauleitung
ausgeführt.
Menge: 60,000 t

**3.5.20 Splitt / Mineralgemisch 0/16, Leitungszone**
Splitt / Mineralgemisch 0/16 mm für die Leitungszone inkl. Bettung liefern, einbauen und verdichten.
Der verdrängte Boden geht in das Eigentum des AN über und
wird beseitigt. Die Abrechnung erfolgt nach
Wiegescheinen.
Menge: 80,000 t

**3.5.30 Vorabsiebung liefern, einbauen**
Vorabsiebung der Körnung 0/56 mm, maximal 15 %
Feinanteil mit einer Korngröße < 0,063 mm, als Bodenersatz liefern, einbauen und verdichten.
Die verdrängten, ungeeigneten Bodenmassen gehen in das Eigentum des AN über und werden beseitigt. Umrechnungsfaktor 2 to = 1 m3 verdrängte Bodenmassen.
Die Abrechnung erfolgt nach Wiegescheinen.
Diese Position wird nur auf Anordnung der Bauleitung
ausgeführt.
Menge: 40,000 t

**3.5.40 Lastplattendruckversuch**
Lastplattendruckversuch nach DIN 18134 auf dem
Frostschutzplanum im Bereich der Grabenverfüllung
durch- führen. Der Versuch ist an einer von der
Bauleitung festgelegten Stelle auszuführen. Über den
Versuch ist ein Untersuchungsprotokoll zu fertigen und
der Bauleitung auszuhändigen.
In den EP ist die Bereitstellung der Geräte, einschl.
An- und Abfuhr einzurechnen.
Ausführendes anerkanntes Bodenmechaniklabor (vom Bieter
anzugeben):

'...................................'
Menge: 2,000 Stck

#### Abschnitt 3.6 Anschlussarbeiten

**3.6.10 Anschluss Haltung FG062M0050**
*** Pauschalposition
Erschwernis für Schachtanschluss an bestehende Beton-Haltung FG062M0050.
In dieser Position sind alle Anschlussarbeiten, wie das Freilegen der vorhandenen Rohrleitung sowie Trennschnitt der vorhandenen Rohrleitung DN 300 Beton inkl. Material (BI-Adapter) einzukalkulieren.
Menge: 1,000 psch

**3.6.20 Anschluss Haltung FG061S0040**
*** Pauschalposition
Erschwernis für Schachtanschluss an bestehende PVCU-Haltung FG061S0040.
In dieser Position sind alle Anschlussarbeiten wie das Freilegen der vorhandenen Rohrleitung sowie Trennschnitte der vorhandenen Rohrleitung DN 250 PP inkl. Material (VPC-Kupplungen, Übergangsstücke, Doppelmuffen, etc.) einzukalkulieren.
Menge: 1,000 psch

#### Abschnitt 3.7 Offene Wasserhaltung

**3.7.10 Offene Wasserhaltung**
Offene Wasserhaltung für den Rohrgraben und die
Baugruben der Bauwerke entsprechend den ZTV ausführen.
Inbegriffen sind u. a.:
Stellen und Betrieb der erforderlichen Pumpen, Werkzeuge, Rohrleitungen, Drainrohre und Kiespackungen, Mehraushub für Pumpensümpfe und Drainleitungen, Kosten für Betriebsstoffe, Bedienungspersonal, sowie aller Zuschläge für evtl. Nacht-, Sonn- und Feiertagsarbeiten von 0 bis 24 uhr.
Die verdrängten Bodenmassen gehen in das Eigentum des
AN über und werden beseitigt.
Abgerechnet wird nach Länge der trockengehaltenen Baugrube.
Menge: 50,000 m

#### Abschnitt 3.8 Abwasserhaltung

**3.8.10 Abwasserhaltung Wahl AN**
Abwasserhaltung in der Baugrube einrichten und während
der Bauzeit betreiben.
Abgerechnet wird nach Länge der Baugrube.
Die Art der Ausführung bleibt dem Auftragnehmer überlassen. Ableitung von Abwasser, durch Druckleitungen oder im freien Gefälle, zur bereits verlegten Leitung müssen in geschlossenen Rohren erfolgen.

Zum Neubau der Kanalhaltungen ist eine Abwasserüberleitung für bis zu 150 l/s wie folgt auszuführen:

- Rückhaltung des Abwassers mittels Absperrblase DN 250/ DN300 im Altkanal
- Setzen eines temporären Schachtpumpwerkes
- Verlegung einer fliegenden Abwasserleitung (bis ca. 125 m) mit dortiger Einleitung.
- bei ruhender Bautätigkeit ist das Pumpwerk außer Betrieb zu setzen und ein provisorische Freigefälleabfluss durch die Baugrube herzustellen. Bei starken Regenereignissen und Erreichen der oben genannten Fördermenge sind die Kanalbauarbeiten auszusetzen und ein freier Abfluss durch die Baugrube provisorisch sicherzustellen
- Wassermengen aus der Kanalnetzberechnung:
  Q,TW  = 10 l/s
  Q,n=1a = 150 l/s

Die Position schließt sämtliche Aufwendungen ein, insbesondere Saug- und Druckleitungen, An- und Abtransport, Auf-, Um- und Abbau aller dazu erforderlichen Geräte, Vorhalten der Geräte und Versorgung mit Energie, Pumpensteuerung sowie Bedienungs- und Sicherheitspersonal und Verkehrssicherung.
Die einzelnen Rohre sind zug- und druckfest miteinander zu verbinden.
Die beengten Platzverhältnisse an den Einsatzorten sind bei der Pumpenauslegung zu berücksichtigen und einzukalkulieren.

Es steht dem Bieter frei eine Abwasserüberleitungen nach seinen Vorstellungen herzustellen und zu betreiben. Die geänderte Ausführungsweise ist vorab mit der örtlichen Bauleitung abzustimmen.
Menge: 50,000 m

#### Abschnitt 3.9 PVC-U-Leitungen DN 300 MW

*Hinweis: Muffenloses Vollwand-Kunststoffrohr, HS-S-Rohr, System*
Muffenloses Vollwand-Kunststoffrohr, HS-S-Rohr, System
Funke oder gleichwertig (www.funkegruppe.de), mit axial
verlaufender Innengravur unter einem Winkel von 120°
mit Namen des Herstellers, Angaben zur Ringsteifigkeit
und Produktionsdatum, Farbe: braun (RAL 8011), aus
weichmacherfreiem Polyvinylchlorid (PVC-U), E-Modul
Kurzzeit = 3000 N/mm² bzw. Langzeit = 1500 N/mm², in
Anlehnung an die DIN EN 1401-1, jedoch mit erhöhter
Wanddicke, Ringsteifigkeit nach ISO 9969 mind. 12
kN/m², glattwandig, mit DIBt-Zulassung Nr.: Z-42.1-309,
inkl. der für die fachgerechte Verlegung erforderlichen
Doppelmuffen mit innen liegendem Steg und zwei fest
eingelegten, ölbeständigen FE-Dichtungen, liefern und
verlegen. Die Dichtungen müssen den Vorschriften der
DIN 4060 entsprechen und sind vom Herstellerwerk
mitzuliefern. Erforderliche Schmiermittel müssen vom
Hersteller der Dichtungen zugelassen sein. Vor Einbau
der Rohre und Formstücke ist vom Auftragnehmer auf
Verlangen eine baustellenbezogene statische Berechnung
vorzulegen.
1. Verformung bei Langzeitbeanspruchung als
Langzeitnachweis.
2. Berechnung der Kurzzeitverformung.
3. Nachweis der Sicherheit gegen Auftrieb.
4. Nachweis der statischen Sicherheit.
Erforderliche Rohrschnitte werden nicht gesondert vergütet und sind somit einzukalkulieren.

**3.9.10 PVC-U-Rohr DN/OD 300**
Muffenloses Vollwand-Kunststoffrohr DN/OD 300 (315 x 11,7 mm), HS-S-Rohr, System Funke oder gleichwertig (www.funkegruppe.de), Farbe: braun (RAL 8011), aus weichmacherfreiem Polyvinylchlorid (PVC-U), Ringsteifigkeit nach ISO 9969 mindestens 12 kN/m², in Anlehnung an die DIN EN 1401-1, jedoch mit erhöhter Wanddicke, glattwandig, mit DIBt-Zulassung Nr.: Z-42.1-309, E-Modul Kurzzeit ≥ 3000 N/mm² bzw. Langzeit ≥ 1500 N/mm², nachgewiesene Mindestlängsbiegesteifigkeit (Kurzzeit): 170 kNm², mit 3-facher, gleichmäßig axial verlaufender Innengravur unter einem Winkel von 120° mit Namen des Herstellers, Angaben zur Ringsteifigkeit, Nennweite und Produktionsquartal, inklusive der für die fachgerechte Verlegung erforderlichen Doppelmuffen mit innen liegendem Steg und zwei fest eingelegten, gemäß DIN EN 681-2 WH ölbeständigen FE-Dichtungen, geeignet für den Einsatz in Wasserschutzzonen unter Berücksichtigung der Anforderungen aus dem DWA-Arbeitsblatt A 142 - dicht bis 2,5 bar Prüfdruck - liefern und nach Einbauanleitung des Herstellers verlegen.

Fließlänge (muffenlos): 0,50 m; 1,50 m und 3,00 m

Überdeckung: 0,50 m bis 6,00 m; SLW60

Die Verlegevorschriften des Herstellers sind zu
beachten.
Die Rohre sind von Schmutz und Sand zu säubern und
nach
Angabe im vorgeschriebenen Gefälle zu verlegen.
Die Grabensohle und die Rohrbettung sind nach den
Vorgaben
der DIN EN 1610 herzustellen.
Die Kosten für die zusätzlichen Anschnitte, Passrohre und Gelenkstücke sind hier mit einzukalkulieren.

 System Funke o. glw.
 vorges. Fabr.
.............................................................
 v. Bieter einzutragen
Menge: 45,000 m

**3.9.20 PVC-U-Bogen DN/OD 300/15°-45°**
HS-S-Bogen DN/OD 300/15°-45° MM, System Funke oder
gleichwertig (www.funkegruppe.de), Farbe: braun (RAL
8011), aus weichmacherfreiem Polyvinylchlorid (PVC-U),
mit einem Durchmesser-Wanddickenverhältnis SDR 34, nach
DIN EN 1401-1 wandverstärkt, glattwandig, mit DIBt-
Zulassung Nr.: Z-42.1-309, mit 2 angeformten Muffen und
fest eingelegten, gemäß DIN EN 681-2 WH ölbeständigen
FE-Dichtungen, liefern und verlegen.
Menge: 5,000 Stck

**3.9.30 PVC-U-Abzweig DN/OD 300/160/45°**
HS-S-Abzweig DN/OD 300/160/45° MM, System Funke oder
gleichwertig (www.funkegruppe.de), Farbe: braun (RAL
8011), aus weichmacherfreiem Polyvinylchlorid (PVC-U),
mit einem Durchmesser-Wanddickenverhältnis SDR 34, nach
DIN EN 1401-1 wandverstärkt, glattwandig, mit DIBt-
Zulassung Nr.: Z-42.1-309, mit geradem Durchlauf DN/OD
250, mit 2 angeformten Muffen und fest eingelegten,
gemäß DIN EN 681-2 WH ölbeständigen FE-Dichtungen und 1
Zulauf DN/OD 160 unter 45°, mit 1 angeformten Muffe und
fest eingelegten, gemäß DIN EN 681-2 WH ölbeständigen
FE-Dichtung, liefern und verlegen.
Menge: 1,000 Stck

**3.9.40 PVC-U-Überschiebmuffe DN/OD 300**
HS-S-Überschiebmuffe DN/OD 300 als Reparaturmuffe,
System Funke oder gleichwertig (www.funkegruppe.de),
Farbe: braun (RAL 8011), aus weichmacherfreiem
Polyvinylchlorid (PVC-U), mit einem Durchmesser-
Wanddickenverhältnis SDR 34, nach DIN EN 1401-1
wandverstärkt, glattwandig, mit DIBt-Zulassung Nr.: Z-
42.1-309, mit 2 angeformten Muffen und fest
eingelegten, gemäß DIN EN 681-2 WH ölbeständigen FE-
Dichtungen, liefern und verlegen.
Menge: 1,000 Stck

**3.9.50 PVC-U-Muffenstopfen DN/OD 300**
HS-S-Muffenstopfen DN/OD 315, System Funke oder gleichwertig (www.funkegruppe.de), Farbe: braun (RAL 8011), aus weichmacherfreiem Polyvinylchlorid (PVC-U), mit einem Durchmesser-Wanddickenverhältnis SDR 34, nach DIN EN 1401-1 wandverstärkt, glattwandig, mit DIBt-Zulassung Nr.: Z-42.1-309, liefern und verlegen.
Menge: 1,000 Stck

**3.9.60 PVC-U-Schachtmuffe DN/OD 300**
HS-S-Schachtmuffe DN/OD 300 zum Einbau in Betonfertigteile, System Funke oder gleichwertig (www.funkegruppe.de), Farbe: braun (RAL 8011), aus weichmacherfreiem Polyvinylchlorid (PVC-U), mit einem Durchmesser-Wanddickenverhältnis SDR 34, nach DIN EN 1401-1 wandverstärkt, glattwandig, mit DIBt-Zulassung Nr.: Z-42.1-309, mit 1 angeformten Muffe und fest eingelegten, gemäß DIN EN 681-2 WH ölbeständigen FE-Dichtung sowie äußerer Besandung, geeignet für den Einsatz in Wasserschutzzonen unter Berücksichtigung der Anforderungen aus dem DWA-Arbeitsblatt A 142 - dicht bis 2,5 bar Prüfdruck - liefern und nach Einbauanleitung des Herstellers verlegen.

Baulänge: 150 mm
Menge: 2,000 Stck

#### Abschnitt 3.10 Schächte mit Muffe

*Hinweis: Hinweis zu Schachtunterteilen*
Hinweis zu Schachtunterteilen:

In den nachfolgenden Positionen der Schachtunterteile sind die in den Planunterlagen ersichtlichen Gefälle der Zu- und Ablaufhaltung zu berücksichtigen. Eine gesonderte Vergütung erfolgt nicht.
Seitliche Zuläufe sind in der Regel auf Kämpfer- oder auf Rohrscheitelhöhe anzuschließen. Eine gesonderte Vergütung erfolgt nur bei größeren Anschlusshöhen über Rohrscheitel oder wenn dies explizit ausgeschrieben wird.
Die erforderlichen Schachtmuffen sind in den Einheitspreis des Schachtunterteils mit einzukalkulieren soweit diese nicht separat ausgeschrieben sind.

**3.10.10 Sauberkeitsschicht Beton 10 cm**
Sauberkeitsschicht aus Beton C 8/10, ca. 2,5 x 2,5 x 0,1 m Schachtbauwerke DN 1000 plangerecht herstellen, einschl. Materiallieferung.
Menge: 2,000 Stck

**3.10.20 Unterteil 1000 x 800 DN 300/300**
Schachtunterteile für Muffenverbindungen, einschl.
Dichtung nach DIN 4060, Nennweite 1000 mm, Bauhöhe min.
800 mm, Wandstärke min. 150 mm, einschl. eingebauter,
genormter Anschlußverbindungen (Rohrdichtungen) für Zu-
und Abläufe und der erforderlichen Verlegeanker
liefern, abladen, zur Verwendungsstelle transportieren
und fachgerecht einbauen.
Das Sohlgerinne ist aus Steinzeughalbschalen bzw. aus
Kanalklinkern in Zementmörtel Gruppe III herzustellen
und bis in Scheitelhöhe anzuordnen. Die Podeste sind
ebenfalls aus Kanalklinkern (abgerundeter Kämpferstein)
mit einem Gefälle von 1:20 herzustellen.
Werkseitig eingebaute Sicherheitssteigbügel.
Schachtunterteil SU-M 1000 x 800
Typ 2, DIN EN 1917 und DIN V 4034-1
Zulauf: DN 300 ; Ablauf: DN 300

Schacht:
FG062R0040X
Menge: 1,000 Stck

**3.10.30 Unterteil 1000 x 800 DN 250/300/250**
Schachtunterteile für Muffenverbindungen, einschl.
Dichtung nach DIN 4060, Nennweite 1000 mm, Bauhöhe min.
800 mm, Wandstärke min. 150 mm, einschl. eingebauter,
genormter Anschlußverbindungen (Rohrdichtungen) für Zu-
und Abläufe und der erforderlichen Verlegeanker
liefern, abladen, zur Verwendungsstelle transportieren
und fachgerecht einbauen.
Das Sohlgerinne ist aus Steinzeughalbschalen bzw. aus
Kanalklinkern in Zementmörtel Gruppe III herzustellen
und bis in Scheitelhöhe anzuordnen. Die Podeste sind
ebenfalls aus Kanalklinkern (abgerundeter Kämpferstein)
mit einem Gefälle von 1:20 herzustellen.
Werkseitig eingebaute Sicherheitssteigbügel.
Schachtunterteil SU-M 1000 x 800
Typ 2, DIN EN 1917 und DIN V 4034-1
Zulauf: DN 250 ; Ablauf: DN 250 ; seitl. Zulauf: DN 300

Schacht:
FG061S0045X
Menge: 1,000 Stck

**3.10.40 Gerinnekrümmung DN 300 bis 50 Gon**
Gekrümmtes Sohlgerinne DN 300 -Achsabwinkelung bis 50
Gon-als Zulage zu den Schachtunterteilen.
Bei gleichzeitigem Dimensionswechsel erfolgt die
Abrechnung nach dem Durchmesser des Ablaufs.
Menge: 1,000 Stck

**3.10.50 Gerinnekrümmung DN 300 über 50 Gon**
Gekrümmtes Sohlgerinne DN 300 -Achsabwinkelung über 50
Gon-als Zulage zu den Schachtunterteilen.
Bei gleichzeitigem Dimensionswechsel erfolgt die
Abrechnung nach dem Durchmesser des Ablaufs.
Menge: 1,000 Stck

**3.10.60 Schachtring SR-M 1000 x 500, 150 mm**
Schachtring mit Muffe nach DIN 4034, einschl.
Dichtung nach DIN 4060, Wandstärke min. 150 mm liefern,
abladen, zur Verwendungsstelle transportieren und
fachgerecht einbauen.
Werkseitig eingebaute Sicherheitssteigbügel.
Schachtring DIN 4034 - SR-M 1000 x 500
Menge: 1,000 Stck

**3.10.70 Schachtring SR-M 1000 x 1000, 150 mm**
Schachtring mit Muffe nach DIN 4034, einschl.
Dichtung nach DIN 4060, Wandstärke min. 150 mm liefern,
abladen, zur Verwendungsstelle transportieren und
fachgerecht einbauen.
Werkseitig eingebaute Sicherheitssteigbügel.
Schachtring DIN 4034 - SR-M 1000 x 1000
Menge: 1,000 Stck

**3.10.80 Schachthals SH-M 1000 / 625 x 350, 150 mm**
Schachthals mit Muffe nach DIN 4034, Nennweite 1000 / 625 einschl. Dichtung nach DIN 4060, Wandstärke min. 150 mm liefern, abladen, zur Verwendungsstelle transportieren und fachgerecht einbauen.
Werkseitig eingebaute Sicherheitssteigbügel.
Schachthals SH-M 1000 / 625 x 350
Menge: 1,000 Stck

**3.10.90 Schachthals SH-M 1000 / 625 x 600, 150 mm**
Schachthals mit Muffe nach DIN 4034, Nennweite 1000 / 625 einschl. Dichtung nach DIN 4060, Wandstärke min. 150 mm liefern, abladen, zur Verwendungsstelle transportieren und fachgerecht einbauen.
Werkseitig eingebaute Sicherheitssteigbügel.
Schachthals SH-M 1000 / 625 x 600
Menge: 1,000 Stck

**3.10.100 Auflagerring AR-V 625 X 60**
Auflagerring nach DIN 4034 zur Angleichung der verschiebesicheren Schachtabdeckung an die vorhandene Geländehöhe, Bauhöhe 60 mm, liefern, abladen, zur Verwendungsstelle transportieren und fachgerecht einbauen.
Auflagerring AR-V 625 x 60
Menge: 1,000 Stck

**3.10.110 Auflagerring AR-V 625 X 80**
Auflagerring nach DIN 4034 zur Angleichung der verschiebesicheren Schachtabdeckung an die vorhandene Geländehöhe, Bauhöhe 80 mm, liefern, abladen, zur Verwendungsstelle transportieren und fachgerecht einbauen.
Auflagerring AR-V 625 x 80
Menge: 1,000 Stck

**3.10.120 Auflagerring AR-V 625 X 100**
Auflagerring nach DIN 4034 zur Angleichung der verschiebesicheren Schachtabdeckung an die vorhandene Geländehöhe, Bauhöhe 100 mm, liefern, abladen, zur Verwendungsstelle transportieren und fachgerecht einbauen.
Auflagerring AR-V 625 x 100
Menge: 1,000 Stck

**3.10.130 Schachtabdeckung, BEGU (Klasse D)**
Schachtabdeckung Klasse D 400 nach DIN 1229, Einstiegsöffnung DN 625, liefern, abladen, zur Verwendungsstelle transportieren und auf planmäßige
Höhe setzen. Das Auflager mit Mörtel MG III nach DIN 1053,
dicht füllen und glattstreichen.
BEGU-Schachtabdeckung Klasse D, DIN 19584-A1D mit
dämpfender Einlage, BEGU-Rahmen DIN 19584-5 aus
Gußeisen mit Beton, BEGU-Deckel DIN 19584-2 aus
Gußeisen mit Beton mit Lüftungsöffnungen.
Schmutzfänger aus Stahl, verzinkt.
Menge: 1,000 Stck

**3.10.140 Schachtabdeckung, einwalzbar (Klasse D)**
Schachtabdeckungen Hydrotec HYDRO-Pur Duo SN D400 oder gleichwertig.
Deckel aus Gusseisen mit Lüftungsöffnungen und monolithisch verbundener, eingefasster Polyurethan-Einlage für eine vertikale und horizontale Geräuschdämmung.
Rahmen aus Gusseisen mit HYDROpren Einlage.
Schachtabdeckung einwalzbar, für den Einbau in bitumengebundenen Straßenbaustoffen, Klasse D 400 entsprechend DIN EN 124, lichte Weite 600 mm, Bauhöhe 210 mm. Rahmen aus EN-GJS 500, 850 mm aussen.
Rahmenschaft rund 613 mm aussen.
Rahmen mit integrierter Haltevorrichtung für Einstieghilfe nach DIN 19572.
Schachtabdeckung liefern, abladen, zur Verwendungsstelle transportieren und fachgerecht einbauen. Die Einbaubestimmungen des Herstellers sind zwingend zu beachten.
Schmutzfänger aus Stahl, verzinkt. Schmutzfänger mit Kreuzstange in schwerer Ausführung.
Menge: 1,000 Stck

#### Abschnitt 3.11 Dichtheitsprüfung

*Hinweis: Hinweis: Kanal- und Schachtreinigung*
Hinweis Kanal- und Schachtreinigung:

Kanal- und Schachtreinigung unter Beachtung der
allgemeinen Vertragsbedingungen.

In die Einheitspreise sind einzurechnen:
Gestellung der Fahrzeuge einschl. Zubehör, Betriebsstoffe, Personal, An- und Abfahrten, Umsetzungsvorgänge, Ein- und Umsetzen der Spülanlage mit entsprechendem Düsenumbau, Öffnen und Schließen der Schächte, Ggf. Einsatz von Seilwinden und Zugseilen.

Die Leistung des Gerätes ist so zu wählen, dass nur
lose Partikel, Öle, Fette von der Kanalwandung
entfernt werden und eine einwandfreie Feststellung des
Ist-Zustandes möglich ist.
Abhängig vom Verschmutzungsgrad ist das mehrmalige
Reinigen der Haltungen in die Einheitspreise mit
einzukalkulieren und wird nicht gesondert vergütet.

Der Verschmutzungsgrad wird über die durch Ablagerungen
verdeckte Querschnittsfläche der Rohrleitungen
definiert. Der Verschmutzungsgrad ist haltungsweise zu
dokumentieren.

Abrechnungsbasis ist die Haltungslänge von Rohranfang
bis Rohrende, wobei die inspektionsfähig gereinigte
Kanalhaltung herangezogen wird. Das mehrmalige Umsetzen
der Reinigungsfahrzeuge, die Kosten für mehrmalige An-
und Abfahrten werden nicht gesondert vergütet und sind
in die Einheitspreise mit einzukalkulieren.

**3.11.10 Kanal-HD-Reinigung, DN 150 - DN 300**
Kanalrohre DN 150 bis DN 300 durch Hochdruckspül- und
Saugkombination reinigen, einschl. der Schächte und
Schmutzfänger. In diese Pos. sind die Kosten für
eventuell erforderliche Mehrfachreinigung vor oder
während der gesamten Arbeiten einzurechnen.
Das anfallende Räumgut ist als Eigentum des AN zu
laden, abzutransportieren und ordnungsgemäß zu
entsorgen.
Die Entsorgungskosten trägt der AN.
Menge: 45,000 m

**3.11.20 Dichtheitsprüfung bis DN 300**
Kanalleitungen mit unterschiedlichen Haltungslängen,
bis DN 300, auf Dichtheit nach DIN EN 1610 (ganze Haltung oder Rohrverbindungen) prüfen einschl. der erforderlichen
Geräte und Materialien. Vor der beabsichtigten Prüfung
den Auftraggeber verständigen und vom Ergebnis der
Dichtheitsprüfung eine Niederschrift anfertigen.
Menge: 45,000 m

**3.11.30 Dichtheitsprüfung Schachtbauwerk**
Druckprüfung für Schachtbauwerke gemäß DIN 1610
durchführen, einschl. der Aufstellung eines Prüfprotokolls
inklusive aller erforderlichen Arbeitskräfte, Geräte, Hilfsmittel, Befüllung sowie Entleerung.
Menge: 2,000 Stck

### Bereich 4 Regenwasserkanal

*Hinweis: Allgemeine Hinweise*
Allgemeine Hinweise:

Anfallender Aushub, Schutt usw. sind vom AN abzufahren und auf einer dafür zugelassenen Abfallbeseitigungsanlage zu
beseitigen. Eine Beseitigung außerhalb solcher Anlagen ist nur zulässig, wenn hierfür die erforderliche abfallrechtliche Ausnahmegenehmigung vorliegt.
Die in den Aushub- und Verfüllpositionen angesetzten Massen im Bereich des Straßenvollausbaus beziehen sich auf das Erdplanum nach Abbruch und Aufnahme des Straßenoberbaus.
Eventuell erforderliche Mehrmassen zu provisorischen Auffüllungen des Rohrgrabens während der Bauphase bis Schotter- oder Asphaltoberkante sind in die Einheitspreise einzukalkulieren.

Die im Bodengutachten aufgeführten "Auffüllungsmaterialien", welche einer Verwertung zugeführt werden sollen, sind vollständig über das Los "Straßenbau" erfasst und abzurechnen.

Der Straßenaufbruch wird in Abschnitte aufgeteilt. Dem entsprechend ist der Kanalbau auf den Ablauf des Straßenbau abzustimmen. Eine besondere Vergütung hierzu erfolgt nicht.
Der zur Grubensicherung erforderliche Bauzaun ist in die entsprechende Rohrposition bzw. in die Verkehrssicherung Kanalbau mit einzukalkulieren und wird nicht gesondert vergütet.

Der eigentliche Baubereich ist möglichst kurz zu halten, damit die Beeinträchtigungen für die Anliegerverkehr auf ein Minimum reduziert werden.

Rettungswege sind immer und insbesondere nach Arbeitsende  wieder herzustellen.

#### Abschnitt 4.1 Senkrechte Wände

**4.1.10 Aushub Homogenbereich ERD1 bis ERD2; Tiefe 0,0 - 2,50 m**
Boden bzw. Material nach DIN 18300 für Baugruben der
Kanäle (inkl. Hausanschlüsse) und Bauwerke gemäß Homogenbereich ERD1 bis ERD2 ausheben, den zum Verfüllen der Baugruben erforderlichen und geeigneten Aushubboden verfahren, lagern und wieder einbauen. Die verdrängten Bodenmassen gehen in das Eigentum des AN über und werden beseitigt.
Grabensohle nach Zeichnung profilgemäß und nach DIN 1610
abgleichen.
Nach Fertigstellung der Kanäle und Bauwerke die
Baugruben gemäß ZTV wieder verfüllen und verdichten.
Für Baugrubentiefen bis 2,50 m.

Boden bzw. Material gemäß Ersatzbaustoffverordnung (EBV) in Straßenoberbau von > BM-F3 sowie in Homogenbereich ERD1 BM-F1 und Homogenbereich ERD2 vom BM-0.

Vor Beginn der Aushubarbeiten sind die
Abrechnungsgrenzen für die unterschiedlichen
Homogenbereiche (falls vorhanden) gemeinsam vor Ort festzulegen.
Die Ausführungen des beigefügten Baugrundgutachtens
sind zu beachten.
Menge: 1000,000 m³

*Hinweis: Hinweis zur Verbauposition*
Hinweis zur Verbauposition:

Die Verbauposition ist entgegen der Aushubposition ab Geländeoberkante (Straßenoberkante) gerechnet worden.
Je nach Ausführungsweise des Auftragnehmers ist weniger oder in Teilbereichen kein Verbau erforderlich.

**4.1.20 Verbau Wahl AN**
Baugrubenwände mit Verbau nach Wahl des Unternehmers
verkleiden. Der Verbau muss den Richtlinien der
Berufsgenossenschaft und den gültigen techn.
Vorschriften (ZTVE, DIN 4124) entsprechen. Den Verbau
einschl. der Aussteifung erschütterungsfrei einbauen,
vorhalten und wieder entfernen. Die Kontrolle des
Verbaus während der Vorhaltezeit ist in diese Position
einzurechnen.
Die Abrechnung des Verbaus erfolgt nach bodenberührter
Fläche, der 10 cm breite Überstand der Saumbohlen wird
mitgerechnet.
Unabhängig vom ausgeführten Verbau beträgt die
Abrechnungsstärke bis 4,00 m Tiefe 2 x 0,10 m; ab 4,01
m Tiefe 2 x 0,15 m.
Baugrubentiefe entsprechend der Bodenaushubposition.
Es wird folgender Verbau angeboten:

'.....................................'
Menge: 2350,000 m²

**4.1.30 Statische Berechnung Verbau**
Liefern geprüfter rechnerischer Nachweise für die
Standsicherheit des gewählten Verbaus.
Diese Position wird nur auf Anordnung der Bauleitung
ausgeführt.
Menge: 1,000 Stck

#### Abschnitt 4.2 Zulagen Bodenaushub

**4.2.10 Handschachtung Homogenbereich ERD1 bis ERD2; Tiefe 0,0 - 2,50 m**
Boden des Homogenbereichs ERD1 bis ERD2; Tiefe 0,0 - 2,00 m für die Baugruben der Kanäle und Bauwerke in Handarbeit
ausschachten, den zum Verfüllen der Baugrube
erforderlichen und geeigneten Aushubboden seitlich
lagern.
Die verdrängten Bodenmassen gehen in das Eigentum des
AN über und werden beseitigt (soweit die Abfuhr des
verdrängten Bodens nicht in den entsprechenden
Positionen -z.b. Ersatz für zur Verfüllung nicht
geeigneten Bodens, Sauberkeitsschicht usw.-
einzukalkulieren ist). Grabensohle nach Zeichnung,
profilmäßig nach DIN EN 1610 abgleichen.
Nach Fertigstellung der Kanäle und Bauwerke die
Baugruben gemäß ZTV mit seitlich gelagertem Boden
verfüllen und erdichten.
Baugrubentiefen 0 bis 2,50 m.
Menge: 10,000 m³

**4.2.20 Zulage Homogenbereich ERD2 ohne Sprengen**
Schwer lösbaren Fels des Homogenbereichs ERD2 nach
alter DIN 18.300 - Klasse 7 - in der Baugrube ohne
Sprengarbeit lösen und ausheben.
Als Zulage zu den Erdaushubpositionen.
Menge: 550,000 m³

**4.2.30 Zulage Ziegel- / Bruchsteinmauerwerk**
In der Baugrube vorgefundenes Ziegel /
Bruchsteinmauerwerk abbrechen.
Als Zulage zum Erdaushub.
Menge: 2,000 m³

**4.2.40 Zulage unbewehrter Beton**
In der Baugrube vorgefundenen unbewehrten Beton
abbrechen. Als Zulage zum Erdaushub.
Menge: 2,000 m³

**4.2.50 Zulage Stahlbeton**
In der Baugrube vorgefundenen Stahlbeton abbrechen.
Als Zulage zum Erdaushub.
Menge: 2,000 m³

**4.2.60 Handschachtung Querschläge Homogenbereich ERD1 bis ERD2**
Boden des Homogenbereichs ERD1 bis ERD2 in Handarbeit für das Herstellen von Querschlägen zwecks Feststellung der
Lage von Leitungen in einer Breite von etwa 0,80 m und
einer Tiefe von 0,0 bis 1,75 m ausheben, den zum
Verfüllen der Baugruben erforderlichen und geeigneten
Aushubboden lagern. Die übrigbleibenden Bodenmassen
gehen in das Eigentum des AN über und werden beseitigt.
Die Baugruben gemäß ZTV wieder verfüllen und
verdichten.
Menge: 10,000 m³

#### Abschnitt 4.3 Hindernisse, Kabelkreuzungen

**4.3.10 Kreuzung bis 300 mm**
Kreuzungen mit einer oder mehreren Kabel-, Ver- und
Entsorgungsleitungen bis zu einer Gesamtbreite von 300
mm. Die Kabel bzw. die Leitungen aufhängen, sichern und
bei den Verfüllarbeiten den beim Aushub vorgefundenen
Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 30,000 Stck

**4.3.20 Kreuzung 300-600 mm**
Kreuzungen mit einer oder mehreren Kabel-, Ver- und
Entsorgungsleitungen bis zu einer Gesamtbreite von über
300 bis 600 mm. Die Kabel bzw. die Leitungen aufhängen,
sichern und bei den Verfüllarbeiten den beim Aushub
vorgefundenen Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 1,000 Stck

**4.3.30 Kreuzung größer 600 mm**
Kreuzungen mit einer oder mehreren Kabel-, Ver- und
Entsorgungsleitungen bis zu einer Gesamtbreite von über
600 mm. Die Kabel bzw. die Leitungen aufhängen,
sichern und bei den Verfüllarbeiten den beim Aushub
vorgefundenen Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 1,000 Stck

**4.3.40 Kabel-, Ver- und Entsorgungsleitungen im "schleifenden Schnitt"**
Kabel-, Ver- und Entsorgungsleitungen im "schleifenden
Schnitt" (< 45°), innerhalb oder am Rand bzw. parallel
zum Rohrleitungsgraben verlaufend, sichern und nach
Beendigung der Rohrverlegungsarbeiten nach Angabe des
Versorgungsleitungseigentümers sowie der Bauleitung wie
vorgefunden fachgerecht betten und abdecken einschl.
Lieferung aller erforderlichen Materialien (Sand,
Abdeckhauben etc.). Die erhöhten Aufwendungen bei der
Behandlung sehr alter Kabel und Rohre sind bei der
Preisbildung zu berücksichtigen. Kabel und Leitungen
mit einem Außendurchmesser bis einschl. 16 cm, die
unmittelbar oder in einem Abstand bis einschl. 20 cm
zusammenliegen, werden als eine Einheit abgerechnet.
Sonst erfolgt getrennte Abrechnung. Alle übrigen
Aufwendungen sind, wie in dem Hinweis der Vorpositionen
beschrieben, abgegolten.
Menge: 20,000 m

#### Abschnitt 4.4 Abbrechen, Abmauern, Verdämmen

**4.4.10 Abbruch Kanalleitung DN 150 PVC/STZ**
Alte Kanalleitung (Hausanschlüsse) DN 150 PVC/STZ in der Baugrube abbrechen, inkl. Stellung aller Geräte und Maschinen. Das Abbruchmaterial geht in das Eigentum des AN über und ist fachgerecht zu entsorgen.
Menge: 240,000 m

#### Abschnitt 4.5 Bodenersatz, Leitungs- und Bettungszone

*Hinweis: Hinweis zu Bodenersatz*
Hinweis zu Bodenersatz:

In den folgenden Positionen ist zuberücksichtigen, dass bei dem verdrängten Boden nur die Abfuhr des Bodens vergütet wird. Alle übrigen Arbeitsgänge, die sich auf die Verdrängung des Bodens beziehen, werden in den entsprechenden Bodenpositionen abgerechnet. Erfolgt die Abrechnung nach Lieferscheinen, ist dem AG ein Soll-Ist-Nachweis vorzulegen. Die Abrechnungsmenge beträgt max. die
Soll-Menge des Soll-Ist-Nachweises.

**4.5.10 Vorabsiebung liefern, einbauen für Untergrundverbesserung**
Vorabsiebung der Körnung 0/56 mm, maximal 15 %
Feinanteil mit einer Korngröße < 0,063 mm, als Untergrundverbesserung liefern, einbauen und verdichten.
Die verdrängten, ungeeigneten Bodenmassen gehen in das Eigentum des AN über und werden beseitigt. Umrechnungsfaktor 2 to = 1 m3 verdrängte Bodenmassen.
Die Abrechnung erfolgt nach Wiegescheinen.
Diese Position wird nur auf Anordnung der Bauleitung
ausgeführt.
Menge: 650,000 t

**4.5.20 Splitt / Mineralgemisch 0/16, Leitungszone**
Splitt / Mineralgemisch 0/16 mm für die Leitungszone inkl. Bettung liefern, einbauen und verdichten.
Der verdrängte Boden geht in das Eigentum des AN über und
wird beseitigt. Die Abrechnung erfolgt nach
Wiegescheinen.
Menge: 900,000 t

**4.5.30 Vorabsiebung liefern, einbauen**
Vorabsiebung der Körnung 0/56 mm, maximal 15 %
Feinanteil mit einer Korngröße < 0,063 mm, als Bodenersatz liefern, einbauen und verdichten.
Die verdrängten, ungeeigneten Bodenmassen gehen in das Eigentum des AN über und werden beseitigt. Umrechnungsfaktor 2 to = 1 m3 verdrängte Bodenmassen.
Die Abrechnung erfolgt nach Wiegescheinen.
Diese Position wird nur auf Anordnung der Bauleitung
ausgeführt.
Menge: 610,000 t

**4.5.40 Lastplattendruckversuch**
Lastplattendruckversuch nach DIN 18134 auf dem
Frostschutzplanum im Bereich der Grabenverfüllung
durch- führen. Der Versuch ist an einer von der
Bauleitung festgelegten Stelle auszuführen. Über den
Versuch ist ein Untersuchungsprotokoll zu fertigen und
der Bauleitung auszuhändigen.
In den EP ist die Bereitstellung der Geräte, einschl.
An- und Abfuhr einzurechnen.
Ausführendes anerkanntes Bodenmechaniklabor (vom Bieter
anzugeben):

'...................................'
Menge: 2,000 Stck

#### Abschnitt 4.6 Anschlussarbeiten

**4.6.10 Anschluss Haltung FG060R0050**
*** Pauschalposition
Erschwernis für Schachtanschluss an bestehende PVCU-Haltung FG060R0050.
In dieser Position sind alle Anschlussarbeiten wie das Freilegen der vorhandenen Rohrleitung sowie Trennschnitte der vorhandenen Rohrleitung DN 300 PP inkl. Material (VPC-Kupplungen, Übergangsstücke, Doppelmuffen, etc.) einzukalkulieren.
Menge: 1,000 psch

**4.6.20 Anschluss Haltung FG062M0130**
*** Pauschalposition
Erschwernis für Schachtanschluss an bestehende Beton-Haltung FG062M0130.
In dieser Position sind alle Anschlussarbeiten wie das Freilegen der vorhandenen Rohrleitung sowie Trennschnitt der vorhandenen Rohrleitung DN 300 Beton inkl. Material (BI-Adapter) einzukalkulieren.
Menge: 1,000 psch

**4.6.30 Anschluss Schacht FG061S0040**
*** Pauschalposition
Schachtanschluss der neuen Haltung FG099R0010X an den bestehenden Schacht FG061S0040.
In dieser Position sind alle Anschlussarbeiten wie das Freilegen des vorhandenen Schachts, nötige Kernbohrungen, sowie Gerinneangleichungen einzukalkulieren.
Menge: 1,000 psch

**4.6.40 Anschluss Schacht FG062M0140**
*** Pauschalposition
Schachtanschluss der neuen Haltung FG062M0150X an den bestehenden Schacht FG062M0140.
In dieser Position sind alle Anschlussarbeiten wie das Freilegen des vorhandenen Schachts, nötige Kernbohrungen, sowie Gerinneangleichungen einzukalkulieren.
Menge: 1,000 psch

#### Abschnitt 4.7 Offene Wasserhaltung

**4.7.10 Offene Wasserhaltung**
Offene Wasserhaltung für den Rohrgraben und die
Baugruben der Bauwerke entsprechend den ZTV ausführen.
Inbegriffen sind u. a.:
Stellen und Betrieb der erforderlichen Pumpen, Werkzeuge, Rohrleitungen, Drainrohre und Kiespackungen, Mehraushub für Pumpensümpfe und Drainleitungen, Kosten für Betriebsstoffe, Bedienungspersonal, sowie aller Zuschläge für evtl. Nacht-, Sonn- und Feiertagsarbeiten von 0 bis 24 uhr.
Die verdrängten Bodenmassen gehen in das Eigentum des
AN über und werden beseitigt.
Abgerechnet wird nach Länge der trockengehaltenen Baugrube.
Menge: 500,000 m

#### Abschnitt 4.8 PVC-U-Leitungen DN 300 RW

*Hinweis: Muffenloses Vollwand-Kunststoffrohr, HS-S-Rohr, System*
Muffenloses Vollwand-Kunststoffrohr, HS-S-Rohr, System
Funke oder gleichwertig (www.funkegruppe.de), mit axial
verlaufender Innengravur unter einem Winkel von 120°
mit Namen des Herstellers, Angaben zur Ringsteifigkeit
und Produktionsdatum, Farbe: braun (RAL 8011), aus
weichmacherfreiem Polyvinylchlorid (PVC-U), E-Modul
Kurzzeit = 3000 N/mm² bzw. Langzeit = 1500 N/mm², in
Anlehnung an die DIN EN 1401-1, jedoch mit erhöhter
Wanddicke, Ringsteifigkeit nach ISO 9969 mind. 12
kN/m², glattwandig, mit DIBt-Zulassung Nr.: Z-42.1-309,
inkl. der für die fachgerechte Verlegung erforderlichen
Doppelmuffen mit innen liegendem Steg und zwei fest
eingelegten, ölbeständigen FE-Dichtungen, liefern und
verlegen. Die Dichtungen müssen den Vorschriften der
DIN 4060 entsprechen und sind vom Herstellerwerk
mitzuliefern. Erforderliche Schmiermittel müssen vom
Hersteller der Dichtungen zugelassen sein. Vor Einbau
der Rohre und Formstücke ist vom Auftragnehmer auf
Verlangen eine baustellenbezogene statische Berechnung
vorzulegen.
1. Verformung bei Langzeitbeanspruchung als
Langzeitnachweis.
2. Berechnung der Kurzzeitverformung.
3. Nachweis der Sicherheit gegen Auftrieb.
4. Nachweis der statischen Sicherheit.
Erforderliche Rohrschnitte werden nicht gesondert vergütet und sind somit einzukalkulieren.

**4.8.10 PVC-U-Rohr DN/OD 300**
Muffenloses Vollwand-Kunststoffrohr DN/OD 300 (315 x 11,7 mm), HS-R-Rohr, System Funke oder gleichwertig (www.funkegruppe.de), Farbe: blau (RAL 5015), aus weichmacherfreiem Polyvinylchlorid (PVC-U), Ringsteifigkeit nach ISO 9969 mindestens 12 kN/m², in Anlehnung an die DIN EN 1401-1, jedoch mit erhöhter Wanddicke, glattwandig, mit DIBt-Zulassung Nr.: Z-42.1-309, E-Modul Kurzzeit ≥ 3000 N/mm² bzw. Langzeit ≥ 1500 N/mm², nachgewiesene Mindestlängsbiegesteifigkeit (Kurzzeit): 170 kNm², mit 3-facher, gleichmäßig axial verlaufender Innengravur unter einem Winkel von 120° mit Namen des Herstellers, Angaben zur Ringsteifigkeit, Nennweite und Produktionsquartal, inklusive der für die fachgerechte Verlegung erforderlichen Doppelmuffen mit innen liegendem Steg und zwei fest eingelegten, gemäß DIN EN 681-2 WH ölbeständigen FE-Dichtungen, geeignet für den Einsatz in Wasserschutzzonen unter Berücksichtigung der Anforderungen aus dem DWA-Arbeitsblatt A 142 - dicht bis 2,5 bar Prüfdruck - liefern und nach Einbauanleitung des Herstellers verlegen.

Fließlänge (muffenlos): 0,50 m; 1,50 m und 3,00 m

Überdeckung: 0,50 m bis 6,00 m; SLW60

Die Verlegevorschriften des Herstellers sind zu
beachten.
Die Rohre sind von Schmutz und Sand zu säubern und
nach
Angabe im vorgeschriebenen Gefälle zu verlegen.
Die Grabensohle und die Rohrbettung sind nach den
Vorgaben
der DIN EN 1610 herzustellen.
Die Kosten für die zusätzlichen Anschnitte, Passrohre und Gelenkstücke sind hier mit einzukalkulieren.

 System Funke o. glw.
 vorges. Fabr.
.............................................................
 v. Bieter einzutragen
Menge: 485,000 m

**4.8.20 PVC-U-Bogen DN/OD 300/15°-45°**
HS-R-Bogen DN/OD 300/15°-45° MM, System Funke oder
gleichwertig (www.funkegruppe.de), Farbe: blau (RAL
5015), aus weichmacherfreiem Polyvinylchlorid (PVC-U),
mit einem Durchmesser-Wanddickenverhältnis SDR 34, nach
DIN EN 1401-1 wandverstärkt, glattwandig, mit DIBt-
Zulassung Nr.: Z-42.1-309, mit 2 angeformten Muffen und
fest eingelegten, gemäß DIN EN 681-2 WH ölbeständigen
FE-Dichtungen, liefern und verlegen.
Menge: 5,000 Stck

**4.8.30 PVC-U-Abzweig DN/OD 300/160/45°**
HS-R-Abzweig DN/OD 300/160/45° MM, System Funke oder
gleichwertig (www.funkegruppe.de), Farbe: blau(RAL
5015), aus weichmacherfreiem Polyvinylchlorid (PVC-U),
mit einem Durchmesser-Wanddickenverhältnis SDR 34, nach
DIN EN 1401-1 wandverstärkt, glattwandig, mit DIBt-
Zulassung Nr.: Z-42.1-309, mit geradem Durchlauf DN/OD
250, mit 2 angeformten Muffen und fest eingelegten,
gemäß DIN EN 681-2 WH ölbeständigen FE-Dichtungen und 1
Zulauf DN/OD 160 unter 45°, mit 1 angeformten Muffe und
fest eingelegten, gemäß DIN EN 681-2 WH ölbeständigen
FE-Dichtung, liefern und verlegen.
Menge: 40,000 Stck

**4.8.40 PVC-U-Überschiebmuffe DN/OD 300**
HS-R-Überschiebmuffe DN/OD 300 als Reparaturmuffe,
System Funke oder gleichwertig (www.funkegruppe.de),
Farbe: blau (RAL 5015), aus weichmacherfreiem
Polyvinylchlorid (PVC-U), mit einem Durchmesser-
Wanddickenverhältnis SDR 34, nach DIN EN 1401-1
wandverstärkt, glattwandig, mit DIBt-Zulassung Nr.: Z-
42.1-309, mit 2 angeformten Muffen und fest
eingelegten, gemäß DIN EN 681-2 WH ölbeständigen FE-
Dichtungen, liefern und verlegen.
Menge: 11,000 Stck

**4.8.50 PVC-U-Muffenstopfen DN/OD 300**
HS-R-Muffenstopfen DN/OD 315, System Funke oder gleichwertig (www.funkegruppe.de), Farbe: blau (RAL 5015), aus weichmacherfreiem Polyvinylchlorid (PVC-U), mit einem Durchmesser-Wanddickenverhältnis SDR 34, nach DIN EN 1401-1 wandverstärkt, glattwandig, mit DIBt-Zulassung Nr.: Z-42.1-309, liefern und verlegen.
Menge: 11,000 Stck

**4.8.60 PVC-U-Schachtmuffe DN/OD 300**
HS-R-Schachtmuffe DN/OD 300 zum Einbau in Betonfertigteile, System Funke oder gleichwertig (www.funkegruppe.de), Farbe: blau (RAL 5015), aus weichmacherfreiem Polyvinylchlorid (PVC-U), mit einem Durchmesser-Wanddickenverhältnis SDR 34, nach DIN EN 1401-1 wandverstärkt, glattwandig, mit DIBt-Zulassung Nr.: Z-42.1-309, mit 1 angeformten Muffe und fest eingelegten, gemäß DIN EN 681-2 WH ölbeständigen FE-Dichtung sowie äußerer Besandung, geeignet für den Einsatz in Wasserschutzzonen unter Berücksichtigung der Anforderungen aus dem DWA-Arbeitsblatt A 142 - dicht bis 2,5 bar Prüfdruck - liefern und nach Einbauanleitung des Herstellers verlegen.

Baulänge: 150 mm
Menge: 30,000 Stck

#### Abschnitt 4.9 Schächte mit Muffe

*Hinweis: Hinweis zu Schachtunterteilen*
Hinweis zu Schachtunterteilen:

In den nachfolgenden Positionen der Schachtunterteile sind die in den Planunterlagen ersichtlichen Gefälle der Zu- und Ablaufhaltung zu berücksichtigen. Eine gesonderte Vergütung erfolgt nicht.
Seitliche Zuläufe sind in der Regel auf Kämpfer- oder auf Rohrscheitelhöhe anzuschließen. Eine gesonderte Vergütung erfolgt nur bei größeren Anschlusshöhen über Rohrscheitel oder wenn dies explizit ausgeschrieben wird.
Die erforderlichen Schachtmuffen sind in den Einheitspreis des Schachtunterteils mit einzukalkulieren soweit diese nicht separat ausgeschrieben sind.

**4.9.10 Sauberkeitsschicht Beton 10 cm**
Sauberkeitsschicht aus Beton C 8/10, ca. 2,5 x 2,5 x 0,1 m Schachtbauwerke DN 1000 plangerecht herstellen, einschl. Materiallieferung.
Menge: 12,000 Stck

**4.9.20 Unterteil 1000 x 800 DN 300/300**
Schachtunterteile für Muffenverbindungen, einschl.
Dichtung nach DIN 4060, Nennweite 1000 mm, Bauhöhe min.
800 mm, Wandstärke min. 150 mm, einschl. eingebauter,
genormter Anschlußverbindungen (Rohrdichtungen) für Zu-
und Abläufe und der erforderlichen Verlegeanker
liefern, abladen, zur Verwendungsstelle transportieren
und fachgerecht einbauen.
Das Sohlgerinne ist aus Steinzeughalbschalen bzw. aus
Kanalklinkern in Zementmörtel Gruppe III herzustellen
und bis in Scheitelhöhe anzuordnen. Die Podeste sind
ebenfalls aus Kanalklinkern (abgerundeter Kämpferstein)
mit einem Gefälle von 1:20 herzustellen.
Werkseitig eingebaute Sicherheitssteigbügel.
Schachtunterteil SU-M 1000 x 800
Typ 2, DIN EN 1917 und DIN V 4034-1
Zulauf: DN 300 ; Ablauf: DN 300

Schächte:
FG098R0090X
FG098R0080X
FG098R0070X
FG098R0060X
FG098R0050X
FG098R0040X
FG098R0030X
FG098R0020X
FG098R0010X
Menge: 9,000 Stck

**4.9.30 Unterteil 1000 x 800 DN -/300**
Schachtunterteile für Muffenverbindungen, einschl.
Dichtung nach DIN 4060, Nennweite 1000 mm, Bauhöhe min.
800 mm, Wandstärke min. 150 mm, einschl. eingebauter,
genormter Anschlußverbindungen (Rohrdichtungen) für Zu-
und Abläufe und der erforderlichen Verlegeanker
liefern, abladen, zur Verwendungsstelle transportieren
und fachgerecht einbauen.
Das Sohlgerinne ist aus Steinzeughalbschalen bzw. aus
Kanalklinkern in Zementmörtel Gruppe III herzustellen
und bis in Scheitelhöhe anzuordnen. Die Podeste sind
ebenfalls aus Kanalklinkern (abgerundeter Kämpferstein)
mit einem Gefälle von 1:20 herzustellen.
Werkseitig eingebaute Sicherheitssteigbügel.
Schachtunterteil SU-M 1000 x 800
Typ 2, DIN EN 1917 und DIN V 4034-1
Zulauf: / ; Ablauf: DN 300

Schächte:
FG099R0010X
FG062M0150X
Menge: 2,000 Stck

**4.9.40 Unterteil 1000 x 800 DN 300/300/300**
Schachtunterteile für Muffenverbindungen, einschl.
Dichtung nach DIN 4060, Nennweite 1000 mm, Bauhöhe min.
800 mm, Wandstärke min. 150 mm, einschl. eingebauter,
genormter Anschlußverbindungen (Rohrdichtungen) für Zu-
und Abläufe und der erforderlichen Verlegeanker
liefern, abladen, zur Verwendungsstelle transportieren
und fachgerecht einbauen.
Das Sohlgerinne ist aus Steinzeughalbschalen bzw. aus
Kanalklinkern in Zementmörtel Gruppe III herzustellen
und bis in Scheitelhöhe anzuordnen. Die Podeste sind
ebenfalls aus Kanalklinkern (abgerundeter Kämpferstein)
mit einem Gefälle von 1:20 herzustellen.
Werkseitig eingebaute Sicherheitssteigbügel.
Schachtunterteil SU-M 1000 x 800
Typ 2, DIN EN 1917 und DIN V 4034-1
Zulauf: DN 300 ; Ablauf: DN 300 ; seitl. Zulauf: DN 300

Schacht:
FG060R0055X
Menge: 1,000 Stck

**4.9.50 Gerinnekrümmung DN 300 bis 50 Gon**
Gekrümmtes Sohlgerinne DN 300 -Achsabwinkelung bis 50
Gon-als Zulage zu den Schachtunterteilen.
Bei gleichzeitigem Dimensionswechsel erfolgt die
Abrechnung nach dem Durchmesser des Ablaufs.
Menge: 8,000 Stck

**4.9.60 Gerinnekrümmung DN 300 über 50 Gon**
Gekrümmtes Sohlgerinne DN 300 -Achsabwinkelung über 50
Gon-als Zulage zu den Schachtunterteilen.
Bei gleichzeitigem Dimensionswechsel erfolgt die
Abrechnung nach dem Durchmesser des Ablaufs.
Menge: 2,000 Stck

**4.9.70 Schachtring SR-M 1000 x 500, 150 mm**
Schachtring mit Muffe nach DIN 4034, einschl.
Dichtung nach DIN 4060, Wandstärke min. 150 mm liefern,
abladen, zur Verwendungsstelle transportieren und
fachgerecht einbauen.
Werkseitig eingebaute Sicherheitssteigbügel.
Schachtring DIN 4034 - SR-M 1000 x 500
Menge: 10,000 Stck

**4.9.80 Schachthals SH-M 1000 / 625 x 350, 150 mm**
Schachthals mit Muffe nach DIN 4034, Nennweite 1000 / 625 einschl. Dichtung nach DIN 4060, Wandstärke min. 150 mm liefern, abladen, zur Verwendungsstelle transportieren und fachgerecht einbauen.
Werkseitig eingebaute Sicherheitssteigbügel.
Schachthals SH-M 1000 / 625 x 350
Menge: 9,000 Stck

**4.9.90 Schachthals SH-M 1000 / 625 x 600, 150 mm**
Schachthals mit Muffe nach DIN 4034, Nennweite 1000 / 625 einschl. Dichtung nach DIN 4060, Wandstärke min. 150 mm liefern, abladen, zur Verwendungsstelle transportieren und fachgerecht einbauen.
Werkseitig eingebaute Sicherheitssteigbügel.
Schachthals SH-M 1000 / 625 x 600
Menge: 1,000 Stck

**4.9.100 Abdeckplatte AP-M 1000 / 625 x 200, 150 mm PREIS**
Abdeckplatte nach DIN 4034, Nennweite 1000 / 625, Wandstärke min. 150 mm liefern, abladen, zur Verwendungsstelle transportieren und fachgerecht einbauen.
Abdeckplatte AP-M 1000 / 625 x 200
Menge: 2,000 Stck

**4.9.110 Auflagerring AR-V 625 X 60**
Auflagerring nach DIN 4034 zur Angleichung der verschiebesicheren Schachtabdeckung an die vorhandene Geländehöhe, Bauhöhe 60 mm, liefern, abladen, zur Verwendungsstelle transportieren und fachgerecht einbauen.
Auflagerring AR-V 625 x 60
Menge: 3,000 Stck

**4.9.120 Auflagerring AR-V 625 X 80**
Auflagerring nach DIN 4034 zur Angleichung der verschiebesicheren Schachtabdeckung an die vorhandene Geländehöhe, Bauhöhe 80 mm, liefern, abladen, zur Verwendungsstelle transportieren und fachgerecht einbauen.
Auflagerring AR-V 625 x 80
Menge: 2,000 Stck

**4.9.130 Auflagerring AR-V 625 X 100**
Auflagerring nach DIN 4034 zur Angleichung der verschiebesicheren Schachtabdeckung an die vorhandene Geländehöhe, Bauhöhe 100 mm, liefern, abladen, zur Verwendungsstelle transportieren und fachgerecht einbauen.
Auflagerring AR-V 625 x 100
Menge: 8,000 Stck

**4.9.140 Schachtabdeckung, einwalzbar (Klasse D)**
Schachtabdeckungen Hydrotec HYDRO-Pur Duo SN D400 oder gleichwertig.
Deckel aus Gusseisen mit Lüftungsöffnungen und monolithisch verbundener, eingefasster Polyurethan-Einlage für eine vertikale und horizontale Geräuschdämmung.
Rahmen aus Gusseisen mit HYDROpren Einlage.
Schachtabdeckung einwalzbar, für den Einbau in bitumengebundenen Straßenbaustoffen, Klasse D 400 entsprechend DIN EN 124, lichte Weite 600 mm, Bauhöhe 210 mm. Rahmen aus EN-GJS 500, 850 mm aussen.
Rahmenschaft rund 613 mm aussen.
Rahmen mit integrierter Haltevorrichtung für Einstieghilfe nach DIN 19572.
Schachtabdeckung liefern, abladen, zur Verwendungsstelle transportieren und fachgerecht einbauen. Die Einbaubestimmungen des Herstellers sind zwingend zu beachten.
Schmutzfänger aus Stahl, verzinkt. Schmutzfänger mit Kreuzstange in schwerer Ausführung.
Menge: 12,000 Stck

#### Abschnitt 4.10 Dichtheitsprüfung

*Hinweis: Hinweis: Kanal- und Schachtreinigung*
Hinweis Kanal- und Schachtreinigung:

Kanal- und Schachtreinigung unter Beachtung der
allgemeinen Vertragsbedingungen.

In die Einheitspreise sind einzurechnen:
Gestellung der Fahrzeuge einschl. Zubehör, Betriebsstoffe, Personal, An- und Abfahrten, Umsetzungsvorgänge, Ein- und Umsetzen der Spülanlage mit entsprechendem Düsenumbau, Öffnen und Schließen der Schächte, Ggf. Einsatz von Seilwinden und Zugseilen.

Die Leistung des Gerätes ist so zu wählen, dass nur
lose Partikel, Öle, Fette von der Kanalwandung
entfernt werden und eine einwandfreie Feststellung des
Ist-Zustandes möglich ist.
Abhängig vom Verschmutzungsgrad ist das mehrmalige
Reinigen der Haltungen in die Einheitspreise mit
einzukalkulieren und wird nicht gesondert vergütet.

Der Verschmutzungsgrad wird über die durch Ablagerungen
verdeckte Querschnittsfläche der Rohrleitungen
definiert. Der Verschmutzungsgrad ist haltungsweise zu
dokumentieren.

Abrechnungsbasis ist die Haltungslänge von Rohranfang
bis Rohrende, wobei die inspektionsfähig gereinigte
Kanalhaltung herangezogen wird. Das mehrmalige Umsetzen
der Reinigungsfahrzeuge, die Kosten für mehrmalige An-
und Abfahrten werden nicht gesondert vergütet und sind
in die Einheitspreise mit einzukalkulieren.

**4.10.10 Kanal-HD-Reinigung, DN 150 - DN 300**
Kanalrohre DN 150 bis DN 300 durch Hochdruckspül- und
Saugkombination reinigen, einschl. der Schächte und
Schmutzfänger. In diese Pos. sind die Kosten für
eventuell erforderliche Mehrfachreinigung vor oder
während der gesamten Arbeiten einzurechnen.
Das anfallende Räumgut ist als Eigentum des AN zu
laden, abzutransportieren und ordnungsgemäß zu
entsorgen.
Die Entsorgungskosten trägt der AN.
Menge: 500,000 m

**4.10.20 Dichtheitsprüfung bis DN 300**
Kanalleitungen mit unterschiedlichen Haltungslängen,
bis DN 300, auf Dichtheit nach DIN EN 1610 (ganze Haltung oder Rohrverbindungen) prüfen einschl. der erforderlichen
Geräte und Materialien. Vor der beabsichtigten Prüfung
den Auftraggeber verständigen und vom Ergebnis der
Dichtheitsprüfung eine Niederschrift anfertigen.
Menge: 500,000 m

**4.10.30 Dichtheitsprüfung Schachtbauwerk**
Druckprüfung für Schachtbauwerke gemäß DIN 1610
durchführen, einschl. der Aufstellung eines Prüfprotokolls
inklusive aller erforderlichen Arbeitskräfte, Geräte, Hilfsmittel, Befüllung sowie Entleerung.
Menge: 12,000 Stck

### Bereich 5 Hausanschlüsse Regenwasser

#### Abschnitt 5.1 Haus- und Straßenablaufanschlüsse (Homogenbereiche)

**5.1.10 Aushub Homogenbereich ERD1 bis ERD2, Tiefe 0,0 - 2,00 m**
Boden gemäß DIN 18300 - Homogenbereich
ERD1 bis ERD2 (siehe Anlage) für die Herstellung von Hausanschlüssen ausheben, den zum Verfüllen der Baugruben erforderlichen und geeigneten Aushubboden verfahren, lagern und wieder einbauen. Die verdrängten Bodenmassen gehen in das Eigentum des AN über und werden beseitigt.
Grabensohle nach Zeichnung profilgemäß und nach DIN 1610
abgleichen.
Nach Fertigstellung der Kanäle und Bauwerke die
Baugruben gemäß ZTV wieder verfüllen und verdichten.
Für Baugrubentiefen bis 2,00 m.

Boden bzw. Material gemäß Ersatzbaustoffverordnung (EBV) in Straßenoberbau von > BM-F3 sowie in Homogenbereich ERD1 BM-F1 und Homogenbereich ERD2 vom BM-0.

Vor Beginn der Aushubarbeiten sind die
Abrechnungsgrenzen für die unterschiedlichen
Homogenbereiche (falls vorhanden)
gemeinsam vor Ort festzulegen.
Menge: 350,000 m³

**5.1.20 Zulage Homogenbereich ERD2 ohne Sprengen**
Schwer lösbaren Fels des Homogenbereichs ERD2 nach
alter DIN 18.300 - Klasse 7 - in der Baugrube ohne
Sprengarbeit lösen und ausheben.
Als Zulage zu den Erdaushubpositionen.
Menge: 140,000 m³

*Hinweis: Hinweis zur Verbauposition*
Hinweis zur Verbauposition:

Die Verbauposition ist entgegen der Aushubposition ab Geländeoberkante (Straßenoberkante) gerechnet worden.
Je nach Ausführungsweise des Auftragnehmers ist weniger oder in Teilbereichen kein Verbau erforderlich.

**5.1.30 Verbau Wahl AN**
Baugrubenwände mit Verbau nach Wahl des Unternehmers
verkleiden. Der Verbau muss den Richtlinien der
Berufsgenossenschaft und den gültigen techn.
Vorschriften (ZTVE, DIN 4124) entsprechen. Den Verbau
einschl. der Aussteifung erschütterungsfrei einbauen,
vorhalten und wieder entfernen. Die Kontrolle des
Verbaus während der Vorhaltezeit ist in diese Position
einzurechnen.
Die Abrechnung des Verbaus erfolgt nach bodenberührter
Fläche, der 10 cm breite Überstand der Saumbohlen wird
mitgerechnet.
Unabhängig vom ausgeführten Verbau beträgt die
Abrechnungsstärke bis 4,00 m Tiefe 2 x 0,10 m; ab 4,01
m Tiefe 2 x 0,15 m.
Baugrubentiefe entsprechend der Bodenaushubposition.
Es wird folgender Verbau angeboten:

'.....................................'
Menge: 1200,000 m²

#### Abschnitt 5.2 Hindernisse, Kabelkreuzungen

**5.2.10 Kreuzung bis 300 mm**
Kreuzungen mit einer oder mehreren Kabel-, Ver- und
Entsorgungsleitungen bis zu einer Gesamtbreite von 300
mm. Die Kabel bzw. die Leitungen aufhängen, sichern und
bei den Verfüllarbeiten den beim Aushub vorgefundenen
Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 120,000 Stck

**5.2.20 Kreuzung 300-600 mm**
Kreuzungen mit einer oder mehreren Kabel-, Ver- und
Entsorgungsleitungen bis zu einer Gesamtbreite von über
300 bis 600 mm. Die Kabel bzw. die Leitungen aufhängen,
sichern und bei den Verfüllarbeiten den beim Aushub
vorgefundenen Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 40,000 Stck

**5.2.30 Kreuzung größer 600 mm**
Kreuzungen mit einer oder mehreren Kabel-, Ver- und
Entsorgungsleitungen bis zu einer Gesamtbreite von über
600 mm. Die Kabel bzw. die Leitungen aufhängen,
sichern und bei den Verfüllarbeiten den beim Aushub
vorgefundenen Zustand wiederherstellen.
Mit der Vergütung dieser Position sind auch alle
Erschwernisse beim Baugrubenverbau, beim Bodenaushub
bis Grabensohle, bei der Rohrverlegung usw. abgegolten.
Eine besondere Vergütung nach dieser Position erfolgt
nur, wenn der Kreuzungswinkel zur Verlegeleitung 90 bis
45 Grad beträgt.
Nach Beendigung der Rohrverlegungsarbeiten nach Angabe des Versorgungsleitungseigentümers sowie der Bauleitung wie
vorgefunden fachgerecht betten und abdecken einschl.
Lieferung aller erforderlichen Materialien (Sand, Abdeckhauben etc.).
Die erhöhten Aufwendungen bei der Behandlung sehr alter Kabel und Rohre sind bei der Preisbildung zu berücksichtigen.
Menge: 1,000 Stck

**5.2.40 Kabel-, Ver- und Entsorgungsleitungen im "schleifenden Schnitt"**
Kabel-, Ver- und Entsorgungsleitungen im "schleifenden
Schnitt" (< 45°), innerhalb oder am Rand bzw. parallel
zum Rohrleitungsgraben verlaufend, sichern und nach
Beendigung der Rohrverlegungsarbeiten nach Angabe des
Versorgungsleitungseigentümers sowie der Bauleitung wie
vorgefunden fachgerecht betten und abdecken einschl.
Lieferung aller erforderlichen Materialien (Sand,
Abdeckhauben etc.). Die erhöhten Aufwendungen bei der
Behandlung sehr alter Kabel und Rohre sind bei der
Preisbildung zu berücksichtigen. Kabel und Leitungen
mit einem Außendurchmesser bis einschl. 16 cm, die
unmittelbar oder in einem Abstand bis einschl. 20 cm
zusammenliegen, werden als eine Einheit abgerechnet.
Sonst erfolgt getrennte Abrechnung. Alle übrigen
Aufwendungen sind, wie in dem Hinweis der Vorpositionen
beschrieben, abgegolten.
Menge: 10,000 m

#### Abschnitt 5.3 Bodenersatz, Leitungs- und Bettungszone

*Hinweis: Hinweis zu Bodenersatz*
Hinweis zu Bodenersatz:

In den folgenden Positionen ist zuberücksichtigen, dass bei dem verdrängten Boden nur die Abfuhr des Bodens vergütet wird. Alle übrigen Arbeitsgänge, die sich auf die Verdrängung des Bodens beziehen, werden in den entsprechenden Bodenpositionen abgerechnet. Erfolgt die Abrechnung nach Lieferscheinen, ist dem AG ein Soll-Ist-Nachweis vorzulegen. Die Abrechnungsmenge beträgt max. die
Soll-Menge des Soll-Ist-Nachweises.

**5.3.10 Splitt / Mineralgemisch 0/16, Leitungszone**
Splitt / Mineralgemisch 0/16 mm für die Leitungszone inkl. Bettung liefern, einbauen und verdichten.
Der verdrängte Boden geht in das Eigentum des AN über und
wird beseitigt. Die Abrechnung erfolgt nach
Wiegescheinen.
Menge: 230,000 t

**5.3.20 Vorabsiebung liefern, einbauen**
Vorabsiebung der Körnung 0/56 mm, maximal 15 %
Feinanteil mit einer Korngröße < 0,063 mm, als Bodenersatz liefern, einbauen und verdichten.
Die verdrängten, ungeeigneten Bodenmassen gehen in das Eigentum des AN über und werden beseitigt. Umrechnungsfaktor 2 to = 1 m3 verdrängte Bodenmassen.
Die Abrechnung erfolgt nach Wiegescheinen.
Diese Position wird nur auf Anordnung der Bauleitung
ausgeführt.
Menge: 250,000 t

**5.3.30 Lastplattendruckversuch**
Lastplattendruckversuch nach DIN 18134 auf dem
Frostschutzplanum im Bereich der Grabenverfüllung
durch- führen. Der Versuch ist an einer von der
Bauleitung festgelegten Stelle auszuführen. Über den
Versuch ist ein Untersuchungsprotokoll zu fertigen und
der Bauleitung auszuhändigen.
In den EP ist die Bereitstellung der Geräte, einschl.
An- und Abfuhr einzurechnen.
Ausführendes anerkanntes Bodenmechaniklabor (vom Bieter
anzugeben):

'...................................'
Menge: 2,000 Stck

#### Abschnitt 5.4 PVC-U-Leitungen DN 160 RW (HA-Leitungen)

**5.4.10 PVC-U Rohr DN/OD 160**
Muffenloses Vollwand-Kunststoffrohr DN/OD 160 (160 x
5,5 mm), HS-R-Rohr, System Funke oder gleichwertig
(www.funkegruppe.de), Farbe: blau (RAL 5015), aus
weichmacherfreiem Polyvinylchlorid (PVC-U),
Ringsteifigkeit nach ISO 9969 mindestens 12 kN/m², in
Anlehnung an die DIN EN 1401-1, jedoch mit erhöhter
Wanddicke, glattwandig, mit DIBt-Zulassung Nr.: Z-42.1-
309, E-Modul Kurzzeit =? 3000 N/mm² bzw. Langzeit =?
1500 N/mm², inklusive der für die fachgerechte
Verlegung erforderlichen Doppelmuffen mit innen
liegendem Steg und zwei fest eingelegten, gemäß DIN EN
681-2 WH ölbeständigen FE-Dichtungen, liefern und
verlegen.

Fließlänge (muffenlos): 0,18 m; 0,50 m; 1,50 m; 3,00 m
und 5,00 m

Überdeckung: 0,50 m bis 6,00 m; SLW60

Die Verlegevorschriften des Herstellers sind zu
beachten.
Die Rohre sind von Schmutz und Sand zu säubern und
nach
Angabe im vorgeschriebenen Gefälle zu verlegen.
Die Grabensohle und die Rohrbettung sind nach den
Vorgaben
der DIN EN 1610 herzustellen.
Die Kosten für die zusätzlichen Anschnitte, Passrohre
sind hier mit einzukalkulieren.

 System Funke o. glw.
 vorges. Fabr.

.............................................................
 v. Bieter einzutragen
Menge: 300,000 m

**5.4.20 PVC-U Bogen DN/OD 160/15°-45°**
HS-R-Bogen DN/OD 160/15°-45° MM, System Funke oder
gleichwertig (www.funkegruppe.de), Farbe: blau (RAL
5015), aus weichmacherfreiem Polyvinylchlorid (PVC-U),
mit einem Durchmesser-Wanddickenverhältnis SDR 34, nach
DIN EN 1401-1 wandverstärkt, glattwandig, mit DIBt-
Zulassung Nr.: Z-42.1-309, mit 2 angeformten Muffen und
fest eingelegten, gemäß DIN EN 681-2 WH ölbeständigen
FE-Dichtungen, liefern und verlegen.
Menge: 200,000 Stck

**5.4.30 PVC-U Überschiebmuffe DN/OD 160**
HS-R-Überschiebmuffe DN/OD 160 als Reparaturmuffe,
System Funke oder gleichwertig (www.funkegruppe.de),
Farbe: blau (RAL 5015), aus weichmacherfreiem
Polyvinylchlorid (PVC-U), mit einem Durchmesser-
Wanddickenverhältnis SDR 34, nach DIN EN 1401-1
wandverstärkt, glattwandig, mit DIBt-Zulassung Nr.: Z-
42.1-309, mit 2 angeformten Muffen und fest
eingelegten, gemäß DIN EN 681-2 WH ölbeständigen FE-
Dichtungen, liefern und verlegen.
Menge: 65,000 Stck

**5.4.40 PVC-U-Abzweig DN/OD 160/160/45°**
HS-R-Abzweig DN/OD 160/160/45° MMM, System Funke oder gleichwertig (www.funkegruppe.de), Farbe: blau (RAL 5015), aus weichmacherfreiem Polyvinylchlorid (PVC-U), mit einem Durchmesser-Wanddickenverhältnis SDR 34, nach DIN EN 1401-1 wandverstärkt, glattwandig, mit DIBt-Zulassung Nr.: Z-42.1-309, mit geradem Durchlauf DN/OD 160, mit 2 angeformten Muffen und fest eingelegten, gemäß DIN EN 681-2 WH ölbeständigen FE-Dichtungen und 1 Zulauf DN/OD 160 unter 45°, mit 1 angeformten Muffe und fest eingelegten, gemäß DIN EN 681-2 WH ölbeständigen FE-Dichtung, geeignet für den Einsatz in Wasserschutzzonen unter Berücksichtigung der Anforderungen aus dem DWA-Arbeitsblatt A 142 - dicht bis 2,5 bar Prüfdruck - liefern und verlegen.
Menge: 10,000 Stck

**5.4.50 PVC-U Doppelmuffe DN/OD 160**
HS-R-Doppelmuffe DN/OD 160, System Funke oder gleichwertig (www.funkegruppe.de), Farbe: blau (RAL 5015), aus weichmacherfreiem Polyvinylchlorid (PVC-U), mit einem Durchmesser-Wanddickenverhältnis SDR 34, nach DIN EN 1401-1 wandverstärkt, glattwandig, mit DIBt-Zulassung Nr.: Z-42.1-309, mit innen liegendem Steg sowie 2 angeformten Muffen und fest eingelegten, gemäß DIN EN 681-2 WH ölbeständigen FE-Dichtungen, liefern und verlegen.
Menge: 40,000 Stck

**5.4.60 PVC-U Muffenstopfen DN/OD 160**
HS-R-VARIO-Muffenstopfen DN/OD 160, System Funke oder gleichwertig (www.funkegruppe.de), Farbe: blau (RAL 5015), aus weichmacherfreiem Polyvinylchlorid (PVC-U), mit einem Durchmesser-Wanddickenverhältnis SDR 34, nach DIN EN 1401-1 wandverstärkt, glattwandig, mit DIBt-Zulassung Nr.: Z-42.1-309, für den Verschluss des CONNEX-Anschlusses DN/OD 160 bzw. des FABEKUN-Sattelstückes DN/OD 160 geeignet, wenn der Deckel wieder entfernt werden soll, liefern und verlegen.
Menge: 40,000 Stck

**5.4.70 VPC-Rohrkupplung 150**
Funke VPC-Rohrkupplung 150, Spannbereich 160 bis 192 mm, oder gleichwertig (www.funkegruppe.de), mit DIBt-Zulassung Nr.: Z-42.5-450, zur variablen, stufenlosen Verbindung von Abwasserrohren der gleichen Nennweite mit Außendurchmesser von 160 bis 192 mm, aus unterschiedlichen bzw. gleichen Werkstoffen mit vollwandiger, geschäumter, gerippter, gekammerter oder gewellter Wandung in beliebiger Kombination, bestehend aus: Funke VPC-Rohrkupplung 150 mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Einbauanleitung des Herstellers verlegen.
Menge: 5,000 Stck

**5.4.80 Anschlußstücke DN 150 PVC-U (KGUS)**
Anschlußstücke DN 150 aus weichmacherfreiem
Polyvinylchlorid PVC-U nach DIN 19534 zum Anschluß von
Steinzeugrohrspitzenden an Muffen von PVC-U Rohren,
einschl. Dichtelement, als Zulage zur entsprechenden
Rohrposition liefern und einbauen.
Anschlußstück DIN 19534 - KGUS DN 150
Menge: 5,000 Stck

**5.4.90 Anschlußstücke DN 150 PVC-U (KGUSM)**
Anschlußstücke DN 150 aus weichmacherfreiem
Polyvinylchlorid PVC-U nach DIN 19534 zum Anschluß von
Rohren aus PVC-U an Muffen von Steinzeugrohren,
einschl. Dichtelement, als Zulage zur entsprechenden
Rohrposition liefern und einbauen.
Anschlußstück DIN 19534 - KGUSM DN 150
Menge: 5,000 Stck

**5.4.100 Ü-stücke PVC-U DN 150/125 (KGR)**
Übergangsstücke aus weichmacherfreiem Polyvinylchlorid
PVC-U nach DIN 19534 (KGR) DN 150 / 125 als Zulage zur
entsprechenden Rohrposition liefern und einbauen.
Übergangsrohr DIN 19534 - KGR DN 150 / 125
Menge: 5,000 Stck

**5.4.110 Best. Anschlüsse übernehmen**
Bestehende Anschlussleitungen (Hausanschlüsse) unterbrechen und an die neue Leitung wieder vorschriftsmäßig anschließen.
Hierbei sind einzukalkulieren: Freilegen, Säubern und
fachgerechtes Trennen des vorhandenen Anschlusses
einschl. des notwendigen Bodenaushubs (Handschachtung).
Die evtl. erforderliche Abwasserhaltung ist in diese Position mit einzukalkulieren.
Rohrmaterial und Formstückewerden unter den
entsprechenden Positionen abgerechnet.
Menge: 40,000 Stck

**5.4.120 Fotodokumentation Anschlüsse**
Dokumentation der Anschlüsse mit Hilfe mehrerer Fotos. Die Fotos sollen den Bereich vom Anschluss an den Hauptkanal bis zum Ende der neu verlegten Leitung incl. aller Rohre und Formstücke zeigen.
Die Zuordnung des Anschlusses muß auf dem Foto durch ein
Hinweisschild mit Stationierung erkennbar sein ( z.B.
Hinweis mit einer Schreibnotiz ).
Die Fotos werden dem AG analog und digital übergeben.
Pro Grundstück wird eine Fotodokumentation vergütet.
Menge: 40,000 Stck

#### Abschnitt 5.5 Offene Wasserhaltung

**5.5.10 Offene Wasserhaltung**
Offene Wasserhaltung für den Rohrgraben und die
Baugruben der Bauwerke entsprechend den ZTV ausführen.
Inbegriffen sind u. a.:
Stellen und Betrieb der erforderlichen Pumpen, Werkzeuge, Rohrleitungen, Drainrohre und Kiespackungen, Mehraushub für Pumpensümpfe und Drainleitungen, Kosten für Betriebsstoffe, Bedienungspersonal, sowie aller Zuschläge für evtl. Nacht-, Sonn- und Feiertagsarbeiten von 0 bis 24 uhr.
Die verdrängten Bodenmassen gehen in das Eigentum des
AN über und werden beseitigt.
Abgerechnet wird nach Länge der trockengehaltenen Baugrube.
Menge: 280,000 m

#### Abschnitt 5.6 Abwasserhaltung

**5.6.10 Abwasserhaltung für Hausanschlüsse/ Drainage/ Regenabläufe**
Abwasserhaltung beim Anschluss bestehender Hausanschluss-, Drainage- und Regenablaufleitungen. Die Art der Ausführung bleibt dem AN überlassen, wobei jedoch alle Ableitungen, ob von Pumpen oder im freien Gefälle zur bereits verlegten Leitung, in geschlossenen Rohren erfolgen muss.
Die Abwasserhaltung ist dem AN mittels Foto zu dokumentieren. Nicht dokumentierte Abwasserüberleitungen der HA-Leitungen werden nicht vergütet.
Menge: 40,000 Stck

### Bereich 6 Vermessung

#### Abschnitt 6.1 Kanalbau

**6.1.10 Einmessung Schacht/ Revisionsbauwerk**
*** Pauschalposition
Vermessung Abwasserleitung, bestehend aus Aufnahme der neu erstellten Schachtbauwerk mit XY-Koordinaten, Deckelhöhen und Sohlhöhen der ankommenden bzw. abgehenden Leitungen und Bereitstellung eines Lageplans in digitaler Form (DWG/DXF-Format und ISYBAU-XML).
Menge: 1,000 psch

**6.1.20 Einmessung Formteil**
*** Pauschalposition
Vermessung Abwasserleitung, bestehend aus Aufnahme der
Formteile während der Bauphase mit XY-Koordinaten und
Sohlhöhen der Leitung und Bereitstellung eines Lageplans in digitaler Form (DWG/DXF-Format und ISYBAU-XML).
Menge: 1,000 psch

### Bereich 7 Stundenlohnarbeiten

#### Abschnitt 7.1 Stunden Arbeitskräfte

*Hinweis: Hinweis Stundenlohnarbeiten*
Hinweis Stundenlohnarbeiten:

Stundenlohnarbeiten durch Arbeitskräfte auf Anordnung des AG ausführen. Angeboten wird für die jeweilige Arbeitskraft ein Verrechnungssatz, der sämtliche Aufwendungen enthält, wie  z.B. den tatsächlichen Lohn, einschl. vermögenswirksamer Leistungen mit den Zuschlägen für Gemeinkosten, Lohn- und Gehaltsnebenkosten. Zuschläge für Überstunden sind  eingerechnet. Zuschläge für Nacht-, Sonntags- und Feiertagsarbeit werden nach tariflichen Festlegungen gesondert
berechnet.

**7.1.10 Spezialbaufacharbeiter (Gruppe III)**
Zum Nachweis für einen Spezialbaufacharbeiter (Gruppe
III)
Menge: 10,000 Std

**7.1.20 Bauwerker (Gruppe VII).**
Zum Nachweis für einen Bauwerker (Gruppe VII).
Menge: 10,000 Std

#### Abschnitt 7.2 Stunden Geräte

*Hinweis: Stundenlohnarbeiten durch Baugeräte*
Hinweis Stundenlohnarbeiten (Baugeräte):

Stundenlohnarbeiten durch Baugeräte auf Anordnung des AG ausführen. Angeboten wird für das jeweilige Gerät ein Verrechnungssatz, der sämtliche Aufwendungen für den Einsatz
enthält, wie  z.B. Gerätevorhalte- und Betriebsstoffkosten und sämtliche Zuschläge, einschl. der Kosten für das Betriebspersonal. Der Verrechnungssatz gilt für das zum Zeitpunkt des Abrufs einsatzbereit auf der Baustelle befindliche Gerät. Abgerechnet wird nach tatsächlich geleisteten Arbeitsstunden. Anbaugeräte werden nicht separat vergütet.
Handgeführte Kleingeräte sind in der Baustelleneinrichtung enthalten und werden nicht separat vergütet.

**7.2.10 Hydraulikbagger bis 16 kw Raupenfahrwerk**
Zum Nachweis für einen Hydraulikbagger bis 16 kw auf
Raupenfahrwerk
Menge: 10,000 Std

**7.2.20 Hydraulikbagger 36 bis 150 kw Raupenfahrwerk**
Zum Nachweis für einen Hydraulikbagger von 36 bis 150
kw auf Raupenfahrwerk
Menge: 10,000 Std

**7.2.30 LKW von 15,1 bis 20 t**
Zum Nachweis für einen LKW von 15,1 bis 20 t Nutzlast.
Menge: 10,000 Std
